# SCD Schulcampus Deisenhofen - gesamt
Angebotsaufforderung (GAEB DA XML 3.2, DA83)
Projekt: 2021-04
Währung: EUR
Erstellt mit: GXML Toolbox V3.3 R20220330, ORCA AVA 27 27.00.00, 15.06.2026

## 1.0 Angaben zu Abschnitt 0 der Allgemeinen Technischen Vertragsbedingungen
1.0  Angaben zu Abschnitt 0 der Allgemeinen Technischen Vertragsbedingungen - Stand 15.01.2026 -

1.1 Angaben zur Baustelle

Lage der Baustelle, Umgebungsbedingungen, Zufahrtsmöglichkeiten und Beschaffenheit der Zufahrt sowie etwaige Einschränkungen bei ihrer Benutzung.

Das Bauvorhaben "Neubau Schulcampus Deisenhofen" befindet sich in der Gemeinde Oberhaching, Ortsteil Deisenhofen an der Sauerlacher Straße. Sie beinhaltet das Abräumen des Oberbodens der früheren Ackerfläche sowie die Erstellung des Neubaus des Schulcampus, bestehend aus Fachoberschule, Realschule, Mensa mit Verwaltungsbüros des Zweckverbands, 3-fach Sporthalle und Tiefgarage (inkl. Freiflächengestaltung und Nebengebäuden).

Während der Bauarbeiten befinden sich die angrenzenden Nachbargebäude immer in Nutzung.

Lage des Baugrundstücks:
Der Schulcampus liegt in unmittelbarer Nähe zum S-Bahnhof Deisenhofen. Das Grundstück befindet sich zwischen der Sauerlacher Strasse  und der Schulstrasse. Südlich wird es durch einen Wirtschaftsweg, den Vogelherdweg und im Norden durch einen Fussweg begrenzt.
Südlich des Vogelherdweges befindet sich der Teil des Grundstückes auf dem sich die Aussensportflächen befinden.

Zufahrt:
Die Ver- und Entsorgung der Baustelle erfolgt ausschließlich über die Sauerlacher Straße. Die Schulstraße ist von Baustellenverkehr freizuhalten. Hier besteht durch die gegenüberliegende Grundschule eine erhöhte Unfallgefahr.
Die Hauptzufahrt zur Baustelle an der Sauerlacher Straße, wird täglich vor Arbeitsbeginn geöffnet und ist nach dem Verlassen der Baustelle zu schließen.
In nahem Umfeld sowie auf dem Gelände der Baustelle besteht nur bedingte Wendemöglichkeit, insbesondere für Schwerlasttransporte oder Sattelauflieger.
In Ausnahmefällen darf nach ausdrücklicher Erlaubnis des AG oder der Objektüberwachung eine Nebenzufahrt an der Schulstraße genutzt werden. Eine Erlaubnis wird nur Schwerlasttransporten und Sattelaufliegern erteilt.

Art und Lage der baulichen Anlagen, z.B. auch Anzahl und Höhe der Geschosse.
Entwurf/ Erscheinungsbild
Das Grundstück befindet sich im Oberhachinger Ortsteil Deisenhofen unmittelbar westlich der gleichnamigen S-Bahn-Station.
Auf dem Grundstück entstehen eine Realschule, eine Fachoberschule (FOS), eine Mensa, eine 3-fach-Sporthalle, die auch als Mehrzweckhalle genutzt werden soll, und eine Tiefgarage.

Die Realschule und die Fachoberschule entstehen als Holz-Hybrid-Bauten. Mensa, Sporthalle und Tiefgarage sind Massivbauten aus Stahlbeton. Bis auf die Fachoberschule sind alle Gebäude im 1. UG verbunden. Die Schulen bestehen aus je drei Gebäudeteilen, von denen jeweils 2 eine Geschossigkeit von EG + 1 haben und der dritte EG +2 hat. Mensa und Sporthalle haben jeweils 1 Obergeschoss, die Tiefgarage befindet sich zwischen Sporthalle und Realschule im Untergeschoss.
Alle Gebäude sind mit Holzfassaden und Blechdächern geplant.

Die Oberflächen im Inneren sind Sichtoberflächen (Holz bzw. Beton), flächenelastische Bodenbeläge, Holz- und Werksteinböden.

Gebäudekennzahlen (Circa-Werte)

Grundstücksfläche: ca. 9 ha

Grundflächen (aller Gebäude)
Brutto-Grundfläche gesamt (BGF): 35.300 qm
- Realschule:  12.400 qm
- Fachoberschule: 12.000 qm
- Sporthalle:  5.400 qm
- Mensa:  2.000 qm
- Tiefgarage:  3.500 qm

Höhenangaben Realschule: +/- 0,00 = +596,40 ü NHN
- OK Gelände:  +596,38 ü NHN
- OK FB UG:  +592,21ü NHN
- OK FB EG:  +/- 0,00 m = 596,40 ü NHN
- OK FB 1.OG:  +600,925 ü NHN
- OK FB 2.OG:  +604,945 ü NHN

Höhenangaben Fachoberschule: +/- 0,00 = +596,15 ü NHN
- OK Gelände: +596,13 ü NHN
- OK FB UG:  +591,96 ü NHN
- OK FB EG:  +/- 0,00 m = 596,15 ü NHN
- OK FB 1.OG: +600,675 ü NHN
- OK FB 2.OG: +604,695 ü NHN

Höhenangaben Mensa: +/- 0,00 = +596,15 ü NHN
- OK Gelände:  +596,13 ü NHN
- OK FB UG:  +591,55 ü NHN
- OK FB EG:  +596,15 ü NHN
- OK FB OG:  +600,40 ü NHN

Höhenangaben Sporthalle: +/- 0,00 = +596,15 ü NHN
- OK Gelände: +596,13 ü NHN
- OK FB UG:  +591,55 ü NHN
- OK FB EG:  +596,15 ü NHN
- OK FB OG: +600,40 ü NHN

Tiefgarage
- OK Gelände: +596,15 ü NHN
- OK FB UG:  +591,55 ü NHN

Brutto-Rauminhalt gesamt (BRI): 188.550 cbm
- Realschule: 64.750 cbm
- Fachoberschule: 57.500 cbm
- Sporthalle:  40.100 cbm
- Mensa:  9.700 cbm
- Tiefgarage:  16.500 cbm

Bodenverhältnisse
Für das Grundstück liegt ein Baugrundgutachten vor.

Grundwassersituation
Der Bemessungswasserstand liegt auf einer Höhe von 575,00 m ü NN.

1.2 Konstruktionsbeschreibung Architektur

Baugrube und Gründung (für Ausbaugewerke nicht relevant ) entfällt

Primärkonstruktion/ Rohbau
Realschule und Fachoberschule:
Das Untergeschoss wird in Stahlbeton hergestellt. Teilweise wird Recyclingbeton eingesetzt, andere Teile werden in Sichtbetonqualität hergestellt. Tieferliegende Bauteile wie Pumpensümpfe, Bodenkanäle etc. werden in WU-Beton hergestellt.
Treppenhauskerne werden in Stahlbeton in Sichtbetonqualität errichtet
Tragkonstruktion Erdgeschoss und Obergeschosse Holz (s.u.)

Sporthalle, Mensa und Tiefgarage:
Tragkonstruktion aus Stahlbeton in Sichtbetonqualität
Tieferliegende Bauteile wie Pumpensümpfe, Bodenkanäle etc. werden in WU-Beton hergestellt.
Dachkonstruktionen Mensa und Sporthalle aus Holz
Decke Tiefgarage Stahlbeton

Fassade
Die Fassaden sollen mit einer vertikalen Boden-Deckel-Schalung aus Holz versehen werden.
Teilbereiche werden aus Brandschutzgründen mit einer nichtbrennbaren Fassade ausgebildet.
In den Tiefhöfen (Realschule, Fachoberschule und Sporthalle) wird die Fassade mit Betonfertigteilen bekleidet.

Elementaufbauten und Oberflächen
Bodenplatte im UG:
Stahlbeton flügelgeglättet, auf XPS-Dämmung

Außenwände
Realschule und Fachoberschule:
Holzrahmenbauwände, im Werk vorgefertigt
Zellulosedämmung zwischen statisch wirksamen Holzriegeln
außenseitig DWD-Platte, innenseitig OSB-Platte

Sporthalle, Mensa und Tiefgarage:
Aussenwände und -stützen Stahlbetons Ortbeton, tlw. Fertigteile, Sichtbetonqualität

Fassaden
Realschule, Fachoberschule und Mensa:
Hinterlüftete, vertikale Holzverschalung, Fichte,
als Boden-Deckel-Schalung, vorvergraut
Pfosten-Riegel-Elemente aus Holz-Aluminium Konstruktion mit Festverglasung, Fenster und Türen als Drehflügel (manuell) und integrierten, dezentralen Lüftungsgeräten, Holzart: Fichte/ Esche, Aluminium Deckschalen: pulverbeschichtet, Holzoberfläche: transparent lasiert
Verglasungsart: 2- bzw. 3-Scheiben-Verglasung Isolierverglasung und Sonnenschutzverglasung
Oberlichtbänder mit Festverglasungen und Lamellenfenstern im Bereich des Dachversatzes (Entrauchung Aula/ Aufzug)

Sporthalle:
Hinterlüftete, vertikale Holzverschalung, Fichte,
als Boden-Deckel-Schalung, vorvergraut
Pfosten-Riegel-Elemente aus Aluminium mit Festverglasung, Fenster als Drehflügel (manuell)
Aluminium Deckschalen: pulverbeschichtet,
Verglasungsart: 3-Scheiben-Verglasung Isolierverglasung
Oberlichtband mit Lamellenfenstern und Festverglasungen im Bereich des Dachversatzes
Verglasungen der Dachfläche als liegende PR-Konstruktion wie vor in Gymnastikräumen und Treppenraum

Innenwände:
Realschule und Fachoberschule:
Tragende und nicht tragende Innenwände als Brettsperrholzwände in Fichte Oberflächen in Wohnsichtqualität, mit aufhellendem Vergilbungsschutz und Schutzanstrich, einige Bauteile aus Baubuche
in Nebenräumen: Industriesichtqualität
Wände in Untergeschossen aus Stahlbeton in Sichtbetonqualität
Sanitärwände als Holz- und Metallständer-Wände mit 2-lagiger Gipskartonbeplankung, bzw. einlagig mit Gipskarton bekleidete Brettsperrholzwände
Sanitärräume türhoch bzw. raumhoch gefliest mit Fliesen
Innentüren: Opake Türen als Holz-Umfassungszargen,
tlw. Holz-Stockzargen mit Laibungsbekleidung.

Sporthalle und Mensa:
Wände aus Stahlbeton in Sichtbetonqualität
Sanitärwände als Metallständer-Wände mit 2-lagiger Gipskartonbeplankung
Innentüren:
Opake Türen als Stahl-Umfassungszargen mit Holztürblatt Technikräume Stahltüren mit Umfassungszarge
Rohrrahmentüren, Prallwandtüren
Türen im Verwaltungsbereich Mensa: Holzumfassungszargen mit Holztürblatt

Decken
Realschule und Fachoberschule:
Decken über UG: oberflächenfertige Stahlbetondecke,
Decken über EG und 1.OG: Decke als Holz-Beton-Verbund-decken (HBV),
in den aussenliegenden Räumen (Klassenzimmer u.ä.) als Rippendecken mit Halbfertigteilen aus Beton als verlorene Schalung
in zu den Innenhöfen orientierten Bereichen (freies Lernen u.ä.) als Brettstapeldecke in Fichte mit raumakustisch wirksamer Nutung und Einlage von Holz-Weichfaserplattenstreifen, Oberfläche Sichtqualität, Vergilbungsschutz,
teilweise Unterhangdecken mit Holz-Akustikelementen und Holzwolle-Leichtbauplatten
Decken in Sanitärräume als Gipskarton-Abhangdecken bzw. als freitragende Decken

Sporthalle und Mensa:
Die Rohdecken in beiden Gebäuden sind aus Stahlbeton, Dachkonstruktion aus Holz (s.u.)
Abhangdecken in der Sporthalle zwischen den Sparren als Holzwolle-Akustikplatte
Gymnastikräume Sporthalle und Gastraum Mensa mit  Holz-Akustikelementen
Foyers, Treppenhäuser, Umkleiden und Sanitär- und Küchenbereiche mit GK-Abhangdecken, gestrichen, tlw. mit Akustikanforderung
Technik und Lagerbereiche ohne Unterhangdecken

Tiefgarage: Rohdecke in Sichtbeton SB 2, in Randbereichen zu anderen Gebäuden unterseitig gedämmt
druckfeste Mineralwolleplatten mit Holzwolle-Sichtschale

Bodenaufbau
Realschule und Fachoberschule:
schwimmender Estrich mit Fussbodenheizung
Bodenbeläge Klassenzimmer mit Kautschukbelag
Öffentliche Bereiche (Aula, Mehrzweckraum und Treppenhäuser) mit Betonwerksteinbelag
Fachklassen und Werkstätten teilweise mit Holzpflaster bzw. Industrieparkett
Sanitärräume mit Fliesenbelag
Technik- und Lagerbereiche mit staubbindenden Anstrich

Sporthalle und Mensa:
schwimmender Estrich mit Fussbodenheizung
Öffentliche Bereiche (Foyers Sporthalle, Gastraum Mensa, Treppenhäuser) mit Betonwerksteinbelag
Sanitärräume mit Fliesenbelag
Bodenbelag Sporthalle und Geräte- und Gymnastikräume: Linoleum auf Doppelschwingboden

Dachkonstruktion und Aufbau:
Realschule und Fachoberschule:
Nach aussen geneigte Dächer als
Sparrendächer mit raumabschließender Brettsperrholzplatte und Dämmung nichtbrennbar Mineralwolle Blechdach mit Hinterlüftung als Metalldach mit Leistenfalz
In Teilbereichen Photovoltaik dachparallel montiert

Zu den Innenhöfen geneigten Dächer als
Sparrendächer mit raumabschließender Brettsperrholzplatte
Kompaktdachaufbau mit PUR-Dämmung und bituminöser Abdichtung
Dachbegrünung

Sporthalle:
Sparrendach mit raumabschließender Brettsperrholzplatte
und Dämmung nichtbrennbar Mineralwolle
Blechdach mit Hinterlüftung als Metalldach mit Leistenfalz
in Teilbereichen Photovoltaik dachparallel montiert

Mensa:
Sparrendach mit Zwischensparrendämmung nichtbrennbar Mineralwolle
Blechdach mit Hinterlüftung als Metalldach mit Leistenfalz
in Teilbereichen Photovoltaik dachparallel montiert

Einbaumöblierung:
Einbauschränke in Unterrichtsräumen, Büros, etc.:
Fronten: Spanplatte, 19mm, Fichte Furnier, astig, wie BSPH-Wandoberflächen, teilweise mit raumakustisch wirksamer Mikroperforierung;

Schallschutz:
Schallschutz der Decken über HBV-Decken und EPS-Dämmung unter schwimmendem Estrich;
(in Versammlungsstätten Mineralwolle unter Estrich)
Schallschutz der Wände über Vorsatzschalen unterschiedlicher Stärke, Beplankung in Fichte-3-Schichtplatten in Sichtqualität bzw. Gipskartonplatten;

Lüftungskonzept:
Hybride Lüftung: mechanische Lüftung durch dezentrale Lüftungsgeräte in der Fassade ergänzt durch manuelle Fensterlüftung; Sommerlicher Wärmeschutz: Erwärmung/Auskühlung des Gebäudes in heißen Sommermonaten über Nachtluftspülung (dezentrale Lüftungsgeräte)
Zentrale Bereiche wie Aula und Mehrzweckraum und Nebenräume mit zentraler mechanischer Lüftung

Konstruktion / TGA / ELT / Freianlagen
Weitere Angaben zur Konstruktion, zu den TGA- und Elektroinstallationen, sowie zur Ausführung der Freianlagen siehe folgende Vortexte.

1.3 Baustellenbetrieb

Verkehrsverhältnisse auf der Baustelle, insbesondere Verkehrsbeschränkungen
Be- und Entladetätigkeiten dürfen ausschließlich unter Anwesenheit des Fahrzeugführers erfolgen.
Auf dem gesamten Baufeld gilt die Straßenverkehrsordnung. Die Einhaltung der Straßenverkehrsordnung obliegt den Auftragnehmern und deren Kraftfahrzeugführern und Maschinisten. Davon abweichend wird die Höchstgeschwindigkeit auf 20 km/h festgelegt.

Der Auftragnehmer/Firmenbauleiter hat die Baustelle während und außerhalb der üblichen Arbeitszeit gemäß den Unfallverhütungsvorschriften der Bauberufsgenossenschaften zu sichern. Die Baustellenzugänge sind, außer zu Betriebszwecken, dauerhaft geschlossen zu halten.
Andere Zufahrten, Baustellenzu- oder -ausgänge und Baustraßen dürfen nicht benutzt werden.
Auf die Einschränkungen infolge bestehender verkehrspolizeilicher Vorgaben, wie z. B. Gewässer, Parkverbote, Einbahnstraßenregelungen, Nutzlastbeschränkungen oder räumlich beengte Verhältnisse, wird hingewiesen.

Straßen, Wege, Lager- und Arbeitsplätze innerhalb des Baugeländes werden in bestehendem Zustand zur Verfügung gestellt und auf Antrag von der Objektüberwachung zugewiesen. Sie können vom Auftragnehmer nur auf eigene Gefahr benutzt werden.
Auf dem Baugrundstück werden in begrenzter Zahl Parkplätze ausgewiesen. Ein Anrecht auf einen Parkplatz auf der Baustelle besteht nicht.

Für den Verkehr freizuhaltende Flächen
Fahrwege und Wandflächen sind grundsätzlich freizuhalten.
Die Feuerwehrzufahrten, -aufstellflächen, sowie die Flucht- und Rettungswege sind freizuhalten.
Das Abstellen von Fahrzeugen aller Art in Halteverbotszonen, Feuerwehrzufahrten, sonstigen Einfahrten sowie auf Grünflächen ist verboten. Widerrechtlich abgestellte Fahrzeuge werden auf Kosten des Fahrzeughalters abgeschleppt. Widerrechtlich genutzte Abstellflächen werden auf Kosten des Benutzers geräumt.

Art, Lage, Maße und Nutzbarkeit von Transporteinrichtungen und Transportwegen, z.B. Montageöffnungen.
Derzeit stehen 4 Obendreher-Kräne des Rohbauers auf dem Baufeld. Nach Abschluss der Rohbauarbeiten stehen die Kräne auch für die Gewerke Zimmerer und Dach zur Verfügung, nicht für die Ausbaugewerke.
Die Obergeschosse der Realschule und FOS sind über einen Gerüstaufzug im jeweiligen Bauteil B angebunden (EG-2.OG). In den Bauteilen A und C gibt es in beiden Schulen zusätzlich eine Absetzbühne und eine Einbringöffnung. Das UG ist jeweils nur über das Treppenhaus erreichbar.
In Sporthalle und Mensa steht das jeweilige Treppenhaus im Gebäude zum Materialtransport zur Verfügung (UG-1.OG), in der Sporthalle kann für das südliche UG auch vom Tiefhof angeliefert werden.

Besondere Belastungen aus Immissionen sowie besondere klimatische oder betriebliche Bedingungen
Erschütterungsintensive bzw. lärmintensive Arbeiten sind immer erst nach schriftlicher Bestätigung durch die Objektüberwachung möglich.
Unterbrechungen durch Forderungen Dritter (besonders Lärmbelästigung, Geruchsbelästigung) auf Anweisung der Objektüberwachung oder des Auftraggebers direkt sind möglich und Folge zu leisten.
Die gem. Vertrag vereinbarten Ruhezeiten sind zu beachten und zwingend einzuhalten. Abweichungen hiervon können nur durch den Auftraggebers selbst gestattet werden.

Lage, Art, Anschlusswert und Bedingungen für das Überlassen von Anschlüssen für Wasser, Energie und Abwasser.
Der AG stellt auf der Baustelle Baustrom zur Verfügung.
Der Baustromanschluss kommt aus einer Trafostation an der Schulstraße.
Es steht je ein Kranverteiler, ein großer Baustromverteiler und Gruppenverteiler an der Fachoberschule, der Realschule und im Bereich Mensa / Sporthalle zur Verfügung. Die Leistungsabnahme an diesem Haupt-Baustromkasten kann nur anteilig durch den jeweiligen AN erfolgen.
Mit Ende der Rohbauarbeiten und Beginn der Ausbauarbeiten stellt der AG über den AN Baustrom die neue Baustromversorgung im Innenbereich für alle Unternehmer mit 1x Baustromverteiler in jeder Geschossebene im jeweiligen Treppenhaus zur Verfügung.
Über die vorgesehenen Baustromverteiler können nur Geräte und Anlagen bis zu einem Nennstrom vom 32 Ampère abgehend versorgt werden.

In unmittelbarer Umgebung des Baugrundstückes befinden sich drei Hydranten. Ein Hydrant befindet sich an der Schulstraße in der Nähe der Fachoberschule, der Zweite südlich der Realschule am Vogelherdweg und ein Dritter an der Sauerlacherstraße in der Nähe von Mensa und Sporthalle.
Der AN Baustelleneinrichtung errichtet an allen Hydranten einen Haupt-Bauwasseranschuss und einen  Bauwasserverteiler und stellt diese allen anderen Unternehmern zur Verfügung.
Die Wasserentnahme an diesen Anschlüssen kann nur anteilig durch den jeweiligen AN erfolgen.

Lage und Ausmaß der dem Auftragnehmer für die Ausführung seiner Leistungen zur Benutzung oder Mitbenutzung überlassenen Flächen und Räume.
Übergeordnet gilt der BE-Plan des AG. Die BE-Fläche und -Einrichtungen auf dem Grundstück sind anteilig zusammen mit den anderen Unternehmen zu nutzen. Die widerrufliche Zuteilung der BE-Teilfläche für den AN erfolgt durch die Objektüberwachung. Grundsätzlich ist von höchsten 50 m2 Lagerfläche auf Höhe GOK auszugehen. Über die zugewiesenen Flächen hinaus erforderliche Lager- und Arbeitsplätze hat der Auftragnehmer zu beschaffen; die Kosten sind durch die Vertragspreise abgegolten. Lagerflächen sind vom AN stets in aufgeräumten Zustand zu halten.
Näheres ist dem beigefügten Baustelleneinrichtungsplan zu entnehmen.
Flächen außerhalb des Bauzauns werden nicht zur Verfügung gestellt.

Übernachtungsunterkünfte dürfen auf dem Grundstück nicht errichtet werden. Der AG stellt keine Pausen-, Aufenthalts- und Lagerräume im Gebäude zur Verfügung.

Materialien, Geräte, Maschinen des AN für den täglichen Arbeitseinsatz sind so zu lagern, dass zu jedem Zeitpunkt ausreichend freie Verkehrs-, Flucht- und Rettungswege vorhanden sind.

Jeglicher Eingriff in bauseitige Sicherheitseinrichtungen (Schutzgerüste, Baugeländer etc.) ist ausdrücklich nur mit Genehmigung des SiGeKo oder der Objektüberwachung erlaubt. Notwendige Eingriffe sind deshalb frühzeitig anzumelden.

Im Gebäudeinneren stehen keine Lager- und/oder Aufenthaltsräume zur Verfügung. Übernachtungen auf dem Baugrundstück sind nicht zulässig.
Vom AG zur Verfügung gestellte Lagerplätze, Arbeitsplätze und Zufahrtswege sind nach Beendigung der Arbeiten in dem Zustand zurückzugeben, in dem sie sich bei Beginn der Arbeiten befanden, sofern nicht ausdrücklich etwas Abweichendes vereinbart wird.

Besondere umweltrechtliche Vorschriften
Zum Schutz der Umwelt, der Landschaft und der Gewässer hat der Auftragnehmer die durch die Arbeiten hervorgerufenen Beeinträchtigungen auf das unvermeidbare Maß einzuschränken. Behördliche Anordnungen oder Ansprüche Dritter wegen der Auswirkungen der Arbeiten hat der Auftragnehmer dem Auftraggeber unverzüglich schriftlich mitzuteilen. Siehe auch Punkt 2.0 DGNB -gilt  nur für Schulen.

Besondere Vorgaben für die Entsorgung, z.B. Beschränkungen für die Beseitigung von Abwasser und Abfall.
Das Einfüllen von Schutt und Müll in Arbeitsräume sowie das Eingraben auf der Baustelle ist untersagt.
Das Entsorgen von Abfällen, Bauschutt und Abbruchmassen umfasst die Verwertung entsprechend den Vorschriften bzw. die erforderlich Maßnahmen für das Einsammeln, Befördern, Behandeln und Lagern entsprechend den Vorschriften und behördlichen Auflagen.
Verwertbares Material ist der Rohstoffrückgewinnung zuzuführen, es geht in den Besitz des AN über, wenn nicht anders im Positionstext des Leistungsverzeichnis beschrieben.

Schutzgebiete oder Schutzzeiten im Bereich der Baustelle, z.B. wegen Forderungen des Gewässer-, Boden-, Natur-, Landschafts- oder Immissionsschutzes vorliegende Fachgutachten oder dergleichen
An Werktagen von Montag bis Samstag kann auf der Baustelle gearbeitet werden. Mit den angebotenen Einheitspreisen sind Arbeiten innerhalb der werktäglichen Arbeitszeiten 7:00 - 20:00 Uhr abgegolten. Darüberhinausgehende Arbeitszeiten sind mit der Objektüberwachung schriftlich zu vereinbaren. Die etwa zusätzlich erforderlichen Genehmigungen für Nacht-, Feiertags- und Sonntagsarbeit holt der Auftragnehmer ein.
Zum Schutz gegen Baulärm sind folgende Vorschriften zu beachten:
- Technische Anleitung zum Schutz gegen Lärm
- Bayerische Immissionsschutzgesetz (BayImSchG)
- Allgemeine Verwaltungsvorschriften gegen Baulärm - Geräuschimmissionen -
- Art 14 Bayerische Bauordnung (BayBo)
soweit nachfolgend nicht eingeschränkt.
In der Zeit von 12.00 Uhr bis 13.00 Uhr (mittägliche Ruhezeit) und von 20.00 Uhr bis 07.00 Uhr (nächtliche Ruhezeit) darf der Immissionsrichtwert von 30 dB(A) auf den nächstgelegenen Immissionsorten/Nachbargrundstücken nicht überschritten werden. In der übrigen Zeit ist der Richtwert unter 45 dB(A) zu halten. Einzelne kurzzeitige Geräuschspitzen dürfen die vollen Immissionsrichtwerte tagsüber um nicht mehr als 30 dB(A) und nachts um nicht mehr als 20 dB(A) überschreiten.
Belästigungen durch Lärm, Abgase usw. sind auf das absolut notwendige Maß zu beschränken.
Stauberzeugende Ausführungen sind auf das Mindestmaß zu reduzieren. Die Staubentwicklung ist durch Nässen zu reduzieren. Frischluft-Ansaugbereiche der Nachbargebäude sind zwingend von staub- und geruchsbelastenden Ausführungen (auch Dieselabgase) freizuhalten.

Art und Umfang des Schutzes von Bäumen, Pflanzenbeständen, Vegetationsflächen, Verkehrsflächen, Bauteilen, Bauwerken, Grenzsteinen und dergleichen im Bereich der Baustelle.
DIN 18920 ist einzuhalten. Angrenzende Grünflächen dürfen über den Baubereich hinaus nicht durch Befahren, Lagern, Überschütten usw. in Mitleidenschaft gezogen werden.
Bei Bäumen ist der gesamte Bereich der Krone, des Stammes und des Wurzelbereiches zu schützen. Eventuelle Wunden an Ästen, Stamm und Wurzel sind fachgerecht zu behandeln.
Für Schäden haftet der AN, bei schweren Schäden ist eine Ersatzpflanzung mit Stammumfang 25-30 cm vorzunehmen, inkl. der vorzeitigen Beseitigung des beschädigten Baumes. Bestehender Baumbestand ist zu schonen. Dies ist bei der Aufstellung von Baustellencontainern auf den Stellplätzen unter den Bäumen zu berücksichtigen.

Art und Umfang der Regelung und Sicherung des öffentlichen Verkehrs.
An der Baustellenzufahrt befindet sich für die Bauzeit eine temporäre Ampelanlage, die den Fahrzeugverkehr auf der Sauerlacherstraße, die Baustellenausfahrt und den Fußgängerverkehr regelt. Im Bereich der Baustellenausfahrt wird der Verkehr über einen Sensor erkannt.

Soweit sich die Arbeiten auf den öffentlichen Straßenverkehr auswirken, ist vom AN vor Beginn der Arbeiten bei der zuständigen Behörde eine verkehrsrechtliche Anordnung über Art und Umfang der Baustellensicherung gemäß BGV "Sicherung von Arbeitsstellen an Straßen" einzuholen. Der Auftragnehmer/Firmenbauleiter ist für die Regelung des Baustellenverkehrs verantwortlich. Für eventuell erforderliche Nutzung und/oder Änderung der Beschilderung der angrenzenden öffentlichen oder internen Straße besteht Anzeige- und Genehmigungspflicht.

Im Bereich der Baustelle vorhandene Anlagen, insbesondere Abwasser- und Versorgungsleitungen
Bei Arbeiten im Außenbereich ist der Auftragnehmer verpflichtet, sich bei allen zuständigen Stellen vor Beginn der Arbeiten eine Netzauskunft einzuholen, wie z. B. Strom, Wasser, Abwasser, Telefon, Fern-/Nahwärme usw.
Ausdrücklich wird auf den Baugrubenplan, in die Sparten im Bereich des Baugrundstücks eingetragen sind, hingewiesen.

Gemäß der Baustellenverordnung getroffene Maßnahmen.
Aufgrund seiner Verpflichtung nach § 2 Abs. 1 der Baustellenverordnung, bei der Planung der Ausführung eines Bauvorhabens die allgemeinen Grundsätze nach §4 Arbeitsschutzgesetz zu berücksichtigen, macht der Auftraggeber die Baustellenordnung zum Bestandteil des Bauvertrages. Sie enthält Regelungen zur Organisation, Koordination und Überwachung des sicheren Baubetriebes.
Sie umfasst Maßgaben zur Arbeitssicherheit, die ein unfallfreies Zusammenwirken aller am Bau Beteiligten betreffen. Sie ist auch Bestandteil des Sicherheits- und Gesundheitsschutzplanes.
Jeder Auftragnehmer hat sein Personal über den Inhalt der Baustellenordnung zu unterrichten, sowie für die Einhaltung der Maßgaben zu sorgen.
Alle Nachunternehmer (auch Lieferanten, etc.) unterliegen der Baustellenordnung und sind von ihren Auftraggebern mit dieser vertraut zu machen.
Auftragnehmer / Nachunternehmer mit Beschäftigten haben generell das Arbeitsschutzgesetz und alle sonst zum Schutz Beschäftigter geltenden Vorschriften einzuhalten. Auf der Baustelle gelten für Arbeitgeber insbesondere die Arbeitsschutzverpflichtungen, die sich aus §5 Baustellenverordnung ergeben. Ihre Verantwortlichkeiten zum Schutz der Beschäftigten - insbesondere aufgrund des Arbeitsschutzgesetzes - werden durch die Maßnahmen des Auftraggebers nicht berührt. Arbeitgeber, die selbst mitarbeiten, und Unternehmer ohne Beschäftige haben die bei der Arbeit anzuwendenden staatlichen Arbeitsschutzvorschriften und Unfallverhütungsvorschriften einzuhalten.

Art und Zeit der vom Auftraggeber veranlassten Vorarbeiten
entfällt, sofern im LV nichts anderes genannt wird

Arbeiten anderer Unternehmer auf der Baustelle.
Der Bieter hat sich mit den anderen Firmen, die am Gesamtbauvorhaben beschäftigt sind, so abzusprechen, dass ein reibungsloser Bauablauf gewährleistet ist.

1.4 Angaben zur Ausführung

Die Baumaßnahme ist in Bauabschnitte unterteilt. Einige Leistungen werden für ein oder mehrere Gebäude vergeben. Die genauen Arbeitsbereiche sind dem Leistungsverzeichnis zu entnehmen.

Besondere Erschwernisse während der Ausführung, z.B. Arbeiten in Räumen, in denen der Betrieb weiterläuft, Arbeiten im Bereich von Verkehrswegen oder bei außergewöhnlichen äußeren Einflüssen.
Mit der Abgabe des Angebotes bestätigt der Bieter, dass er Winterbauschutzmaßnahmen in den Einheitspreisen berücksichtigt hat.
Maßgebend für die Kalkulation ist der beiliegende Terminplan.

Für Arbeiten im Winter gilt folgendes:
- Die Arbeiten sind grundsätzlich bis zu den nachfolgend genannten Witterungsgrenzwerten vom AN durchzuführen.
- Erforderliche Schneeräumungen zur Fortsetzung von eigenen Arbeiten sind vom AN durchzuführen.
- Der Einsatz von Tausalzen im gesamten Arbeitsbereich des AN ist ausdrücklich untersagt.
- Alle eingesetzten Geräte, Arbeitsmaterialien und Arbeitsmethoden sind so zu planen und anzubieten, dass Arbeiten bis minus 5 °C durchgeführt werden können, sofern materialspezifische Vorgaben keine anderen Grenzwerte ausweisen.

Maßnahmen für Arbeiten bei ungünstiger Witterung:
Anordnung, Nachweis, Aufzeichnungen:
Die Leistungen sind nur auszuführen, wenn und soweit sie der Auftraggeber besonders abruft. Der Stand der Bauleistungen ist zu Beginn und Ende der Winterbauzeit gemeinsam festzustellen. Aufzeichnungen über den Betrieb der Winterbaustelle sind der Objektüberwachung täglich vorzulegen.
Witterungsgrenzwerte:
- Lufttemperatur um 7:00 Uhr: minus 5° C oder weniger
- Neuschnee um 7:00 Uhr: 20 cm oder mehr

Verlängerung der Ausführungsfrist:
Die festgelegte Ausführungsfrist wird entsprechend verlängert, wenn die vorgenannten Witterungsgrenzwerte überschritten werden und dies zur Unterbrechung der Arbeiten zwingt.

Schutz gegen Winterschäden:
Die ausgeführten Leistungen sind gegen Winterschäden zu schützen.

Messungen der Witterungsgrenzwerte:
Der Auftragnehmer hat die erforderlichen Messungen der Witterungsgrenzwerte im Beisein der Objektüberwachung vor dem Bauleitungscontainer des AG durchzuführen, soweit nicht amtliche Messergebnisse der nächstgelegenen Klimastation vorgelegt werden.

Vorhaltung von Schutzvorkehrungen:
Der Auftragnehmer hat die Schutzvorkehrungen anderen AN zur Mitbenutzung zu überlassen. Evtl. Mehraufwendungen werden gesondert vergütet.

Vorgaben, die sich aus dem SiGe-Plan gemäß Baustellenverordnung ergeben.
Genehmigungspflicht für Heißarbeiten und Gefahrstoffe:
Feuergefährliche Arbeiten (Heißarbeiten wie z. B. Schweißen, Trennschleifen u. ä.) sind nur mit Genehmigung des AG möglich. Eine entsprechende Genehmigung (Schweißerlaubnisschein) erhalten AN bei der Objektüberwachung des AG. Bei feuergefährlichen Arbeiten mit erhöhtem Brand- oder Brandschadensrisiko ist der Sicherheitskoordinator hinsichtlich der Genehmigungsauflagen mit einzubeziehen. Notwendige Genehmigungen sind frühzeitig, d. h. mit in der Regel mindestens einem Arbeitstag Vorlauf zu beantragen.

Sollen Gefahrstoffen in größeren Mengen (i.d.R. mehr als 1 Liter) zum Einsatz kommen, ist dies mit dem SiGeKo rechtzeitig abzustimmen. Unabhängig von ihrer Menge sind Gefahrstoffe nach Beendigung der Arbeiten in geeigneten Behältern oder Räumen unter Verschluss aufzubewahren.

Art und Umfang von Leistungen zur Unfallverhütung und zum Gesundheitsschutz für Mitarbeiter anderer Unternehmen, z.B. trittsichere Abdeckungen.
entfällt, sofern im LV nichts anderes genannt wird

Besondere Anforderungen an die Baustelleneinrichtung und Entsorgungseinrichtungen, z.B. Behälter für die getrennte Erfassung.
Für die ordnungsgemäße, regelmäßige, unmittelbare Beseitigung des anfallenden Bauschutts und Verunreinigungen auf entsprechenden Deponien hat jeder Unternehmer selbst zu sorgen. Die Vorschriften zur Abfallentsorgung des örtlichen Entsorgers sind verbindlich. Die bauseitigen Container stehen dafür nicht zur Verfügung. Ist eine Zwischenlagerung unvermeidbar, so hat der AN den Anweisungen der Objektüberwachung zu folgen.
Wird dieser Pflicht nicht entsprochen, so ist der Auftraggeber berechtigt, diese Reinigungen und ordnungsgemäße Entsorgung selbst zu veranlassen. Die anfallenden Kosten werden auf die verursachenden Firmen umgelegt.
Zum Nachweis, dass der AN seine Vertragspflicht erfüllt hat, ist nach der Beendigung der Arbeiten jedoch mindestens wöchentlich vom Firmenbauleiter die Müllbeseitigung anzuzeigen. Hierfür erhält der AN das Formblatt "Müllschein" von der Objektüberwachung. Kann die Schuttberäumung und Sauberkeit festgestellt werden, erfolgt die Unterschrift durch die Objektüberwachung. Wenn nicht, sind bis zum folgenden Werktag 12:00 Uhr die festgestellten Unsauberkeiten vom AN zu beseitigen und der Müllschein erneut vorzulegen. Jeder Rechnung sind die freigezeichneten Müllscheine im Original nach Datum sortiert beizufügen.
Vorbeugemaßnahmen, wie Schutzabdeckungen, sind inkl. rückstandsfreier Entfernung und Entsorgung, vorzunehmen.

Besondere Anforderungen an das Auf- und Abbauen sowie Vorhalten von Gerüsten.
gemäß LV Positionen und ZTV der einzelnen Titel

Mitbenutzung fremder Gerüste, Hebezeuge, Aufzüge, Aufenthalts- und Lagerräume, Einrichtungen und dergleichen durch den Auftragnehmer.
Werden dem Auftragnehmer Hilfsmittel zur Verfügung gestellt, dann hat der Unternehmer diese in eigener Verantwortung zu übernehmen und zu betreuen. Umbauten an vorgehaltenen Gerüsten, die aus den Bauleistungen des Auftragnehmers resultieren, gehen zu Lasten des Verursachers.

Die Mitbenutzung sonstiger vorhandener Geräte und Einrichtungen anderer Unternehmer (z.B. Baukran) ist vom Auftragnehmer mit diesen direkt zu vereinbaren.
Die Möglichkeit der Mitbenutzung solcher Geräte und Einrichtungen wird durch den AG nicht gewährleistet.

Die finalen Personenaufzüge werden nicht zur Verfügung gestellt.

Wie lange, für welche Arbeiten und gegebenenfalls für welche Beanspruchung der Auftragnehmer Gerüste, Hebezeuge, Aufzüge, Aufenthalts- und Lagerräume, Einrichtungen und dergleichen für andere Unternehmer vorzuhalten hat.
gemäß LV Positionen und ZTV der einzelnen Titel

Verwendung oder Mitverwendung von wiederaufbereiteten (Recycling-) Stoffen.
entfällt, sofern im LV nichts anderes genannt wird

Anforderungen an wiederaufbereitete (Recycling-) Stoffe und an nichtgenormte Stoffe und Bauteile.
entfällt, sofern im LV nichts anderes genannt wird

Besondere Anforderungen an Art, Güte und Umweltverträglichkeit der Stoffe und Bauteile, auch z.B. an die schnelle biologische Abbaubarkeit von Hilfsstoffen.
Die Bauausführungen müssen den normativen Vorgaben des Gebäudeenergiegesetz und der DIN 4108 entsprechen. Zusätzlich müssen die Anforderungen an die DGNB-Zertifizierung eingehalten werden.
Die Forderungen dieser Verordnungen und Normungen werden erfüllt.
Die DIN 4108 -insbesondere hinsichtlich der Wärmebrücken - ist bei der Ausführung von allen AN zu beachten und einzuhalten.

Um langfristig einer möglichen Beeinträchtigung der Gesundheit von Gebäudenutzern durch Innenraumschadstoffe vorzubeugen sind möglichst emissionsfreie, mindestens aber emissionsarme Bau- und Hilfsstoffe einzusetzen. Bau- und Hilfsstoffe, die Komponenten enthalten, die entsprechend der CMR-Liste die Einstufung in die Klasse 1 oder 2 erhalten, dürfen aus Gründen der gesundheitlichen Vorsorge nicht eingesetzt werden. Des Weiteren sollen keine Baumaterialien oder Hilfsstoffe zur Anwendung kommen, die entsprechend der Gefahrstoffverordnung als gesundheitsschädlich (Xn) eingestuft und deklariert werden (Sicherheitsdatenblatt). Nach Möglichkeit sollten auch Einzelkomponenten von Baumaterialien und Hilfsstoffen mit Einstufungen Xn (gesundheitsschädlich) und/oder T (giftig) vermieden werden. Damit wird gewährleistet, dass gesundheitsschädliche gas- oder partikelförmige Emissionen aus Baustoffen während der gesamten Nutzungsdauer vermieden bzw. minimiert werden.
Entsprechend der Chemikalienverbotsverordnung müssen Materialien frei sein von:
- Asbest
- polychlorierten Biphenylen (PCB)
- Pentachlorphenol (PCP), Lindan
- Tetrabrombisphenol A als Flammschutzmittel entsprechend der RohS
Darüber hinaus sollen alle eingesetzten Materialien frei sein von z.B.:
- Polybromierte Diphenylether (Flammschutzmittel)
- chlororganische Biozide (auch keine Chlorparaffine)
- Schwermetalle
Zum Schutz Dritter und der Umwelt hat der Auftragnehmer die durch die Arbeiten hervorgerufenen Beeinträchtigungen durch Schadstoffemissionen oder Stäube auf ein unvermeidliches Maß einzuschränken.
Ziel ist eine hohe Qualität der Innenraumluft im fertig gestellten Gebäude durch Minimierung des Einsatzes von Baustoffen, aus denen flüchtige organische Kohlenwasserstoffe emittieren können (TVOC) oder aus denen gesundheitsbeeinträchtigende, schwerflüchtige Stoffe wie Weichmacher und Flammschutzmittel austreten und die Räume langfristig kontaminieren können.

Art und Umfang der vom Auftraggeber verlangten Eignungs- und Gütenachweise.
Bauprodukte und Bauarten
Der AN muss zu sämtlichen Bauprodukten (Art. 16 BayBO) und Bauarten (Art. 15 BayBO) Nachweise (z. B. ETA, Norm, Zulassung, Prüfzeugnis, technische Dokumentation nach BayTB) bei der Objekt-überwachung vorlegen.

Zeitpunkt und Umfang der Vorlage:
a) vor der Beauftragung (Bieternachweise), im Rahmen der Angebotsprüfung:
- nach den Anforderungen des Leistungsverzeichnisses
- nach Verlangen der Vergabestelle
b) vor der Ausführung an der Baustelle:
- für Bauprodukte: spätestens mit der Anlieferung an der Baustelle
- für Bauarten : vor der Ausführung an der Baustelle
c) nach Abschluß der Arbeiten, zur Dokumentation
- spätestens vor der Abnahme der Bauleistungen

Die im Leistungsverzeichnis spezifizierten bzw. vom Bieter/AN angebotenen Bauprodukte und Bauarten müssen den primären Schutzzielen des Bauordnungsrechts sowie den Grundanforderungen an Bauwerke in der jeweils zum Zeitpunkt der Abnahme geltenden Fassung entsprechen. Es gelten die Anforderungen nach
- der bayerischen Bauordnung (BayBO)
- den bayerischen, technischen Baubestimmungen (BayTB)
- der Bauproduktenverordnung (EU-BauPVO)

CE-Kennzeichnungen alleine sind unzureichend und entsprechen daher nicht den Anforderungen dieses Leistungsverzeichnisses.

Der AG behält sich vor, nicht entsprechende Baustoffe sowie Bauteile zurückzuweisen und im Falle von Zweifeln an deren Güte entsprechende Gütenachweise durch eine amtlich anerkannte Prüfstelle, oder einer vom AG anerkannten Prüfstelle zu verlangen.

Bau- und Hilfsstoffe
Der AN hat anhand von Produktinformationen, Sicherheitsdatenblättern oder Prüfzeugnissen nachzuweisen, dass die genannten Anforderungen bez. Innenraumschadstoffe (sh. Pkt. 0.2.12) erfüllt sind. Er hat vor der Materialbestellung eine detaillierte Darstellung der von ihm vorgesehenen Produkte vorzulegen (Deklarationsliste).

Unter welchen Bedingungen auf der Baustelle gewonnene Stoffe verwendet werden dürfen oder müssen oder einer anderen Verwertung zuzuführen sind.
entfällt, sofern im LV nichts anderes genannt wird

Art, Zusammensetzung und Menge der aus dem Bereich des Auftraggebers zu entsorgenden Boden, Stoffe und Bauteile; Art der Verwertung oder bei Abfall die Entsorgungsanlage; Anforderungen an die Nachweise über Transpose, Entsorgung und die vom Auftraggeber zu tragenden Entsorgungskosten.
gemäß LV Positionen und ZTV der einzelnen Titel

Mitwirken beim Einstellen von Anlageteilen und bei der Inbetriebnahme von Anlagen im Zusammenwirken mit anderen Beteiligten, z.B. mit dem Auftragnehmer für die Gebäudeautomation.
gemäß LV Positionen und ZTV der einzelnen Titel

Benutzung von Teilen der Leistung vor der Abnahme
Der vorzeitige Betrieb einer Anlage oder von Anlageteilen bzw. Bauteilen vor der rechtsgeschäftlichen Abnahme ist, wenn zutreffend, im Leistungsverzeichnis beschrieben. Die Verantwortung für den vorgezogenen Betrieb bleibt beim Auftragnehmer. Es erfolgt keine Übernahme durch den AG.

Abrechnung nach bestimmten Zeichnungen oder Tabellen.
gemäß LV Positionen und ZTV der einzelnen Titel

Einzelangaben bei Abweichung von den ATV
gemäß LV Positionen und ZTV der einzelnen Titel

Angaben zu Nebenleistungen und Besonderen Leistungen
gemäß LV Positionen und ZTV der einzelnen Titel

1.5 a Baudokumentation / Kommunikation zu Abnahme- und Mängelmanagement
Die Objektüberwachung nutzt eine Software zur Baudokumentation.
Für den AN wird durch die Objektüberwachung ein kostenfreier Zugang eingerichtet.
Die Kommunikation zu Abnahme- und Mängelmanagement (insbesondere Anzeige von Mängeln durch die Objektüberwachung und Freimeldung nach Beseitigung von Mängeln durch den AN) über die Plattform ist für den AN verpflichtend.

1.5 b Abrechnung
Rechnungen (§14 VOB/B):
Es sind die Vorgaben der elektronischen Datenverarbeitung gem. EFB 244 zu beachten. Die Abrechnung erfolgt elektronisch und zugleich in Schriftform. Die gemeinsame Leistungserfassung muss daher vor Rechnungsstellung auf Antrag des Auftragnehmers mit dem für die Bauüberwachung beauftragten Architektur- bzw. Ingenieurbüro erfolgen.

Alle Rechnungen sind auf die folgende Adresse aufzustellen und in Kopie einzureichen bei

ZV Staatliche weiterf. Schulen im Süden des LK München
Alpenstraße 11
82041 Oberhaching

Rechnungsprüfung erfolgt digital über PKM. Zur Einhaltung der Prüffristen gem. VOB/B empfiehlt sich die Aufmaßprüfung vorab durch die zust. OÜ zu erbringen und anschließend erst die Rechnung mit den geprüften rechnungsbegleitenden Unterlagen über PKM einzureichen.

Das Original und notwendigen Rechnungsunterlagen sowie Rechnungsbegleitdokumente ist bei dem mit der Bauüberwachung beauftragten Architektur- bzw. Ingenieurbüro in deren Geschäftsräumen einzureichen. Die Rechnung mit allen Rechnungsunterlagen und -begleitdokumenten wird digital als PDFs und GAEB-Datei im PKM eingestellt.

Für die Prüffähigkeit jeder Rechnung ist der Beleg durch nachvollziehbare Massenberechnung und sonstige zum Leistungsnachweis geeignete Unterlagen erforderlich. Die Abrechnung ist so aufzustellen, dass sie sowohl mit Datenverarbeitung als auch manuell geprüft werden kann. Auch bei Anwendung der Datenverarbeitung sind alle Berechnungen nachvollziehbar darzustellen und die vollständigen Ansätze und Zwischenwerte auszudrucken.
Rechnungen sind ihrem Zweck nach als Abschlags-, Teilschluss- oder Schlussrechnung zu bezeichnen und müssen mindestens folgende Angaben beinhalten:

- Bezeichnung des Bauvorhabens (Neubau Schulcampus Deisenhofen),
- VE-Nummer und Bezeichnung des Auftrages,
- Fortlaufende Rechnungsnummer und Rechnungsdatum, Leistungszeitpunkt /-raum,
- Steuer-/Umsatzsteueridentifikationsnummer, Nettobetrag, Steuersatz und Steuerbetrag, Bruttobetrag.

In jeder Rechnungsaufstellung sind die Teilleistungen in der Reihenfolge mit der Ordnungszahl (LV-Position) und der Bezeichnung -gegebenenfalls abgekürzt- wie im Leistungsverzeichnis aufzuführen und nach Titeln zu gliedern.
Die Abrechnung aller Leistungen erfolgt kumulativ unter Angabe der bisher abgerechneten Netto-, Umsatzsteuer- und Bruttobeträge.
Den Rechnungen sind Rechnungsunterlagen und Rechnungsbegleitdokumente, der jeweils zur Abrechnung gelangenden Leistungen, in der laufenden Reihenfolge der Positionen des Leistungsverzeichnisses und des Gesamtaufmaßbestandes beizufügen.
Aus Abrechnungszeichnungen oder anderen Aufmaßunterlagen müssen alle zur Prüfung erforderlichen Maße unmittelbar ersichtlich sein. Bei der Abrechnung sind Längen und Flächen mit zwei Nachkommastellen, Rauminhalte und Massen mit drei Nachkommastellen anzugeben.
Sind für eine LV-Position mehrere Leistungserfassungblätter / Aufmaßblätter erforderlich, sind die Seiten durchzunummerieren und unter der jeweiligen LV-Position in der Folge der Nummerierung einzuordnen.
Der Auftragnehmer hat den Auftraggeber und gleichzeitig das mit der Bauüberwachung beauftragten Architektur- bzw. Ingenieurbüro rechtzeitig zu informieren, wenn durch die weitere Ausführung Teile der Leistung der Prüfung und Feststellung entzogen werden. Die für die Abrechnung notwendigen Feststellungen sind dem Fortgang der Leistung entsprechend möglichst gemeinsam mit dem mit der Bauüberwachung beauftragten Architektur- bzw. Ingenieurbüro vorzunehmen.

Schlussrechnungen können ab dem Tag der Abnahme eingereicht werden. Vor der Abnahme sind ausschließlich Abschlagsrechnungen zu stellen. Den Teilschluss-, Schluss- und Einzelrechnungen sind in der laufenden Reihenfolge der Positionen des Leistungsverzeichnisses Kopien der Rechnungsunterlagen des Gesamtaufmaßbestandes beizufügen.

Stundenlohnrechnungen müssen entsprechend den Stundenlohnzetteln aufgegliedert werden sowie den genehmigten Regieaufträgen zugeordnet und abgerechnet werden.

1.6. Allgemeine Hinweise
Bei Abweichungen/Widersprüchen zwischen Angaben der Kalkulationsgrundlagen gilt folgende Reihenfolge:
1.  LV-Langtext vorrangig vor LV- Kurztext
2.  LV-Text vorrangig zum Vorabzug Ausführungsplanung

Bei Unklarheiten wenden Sie sich bitte direkt an den Bauherren, der Ihre Frage an den jeweiligen Planer weitersendet.
Sämtliche Positionen beinhalten liefern und einbauen.
Sondertransporte sind sofern erforderlich in die EP mit einzukalkulieren.

1.7 Verwendete Abkürzungen

AG:  Auftraggeber
AN:  Auftragnehmer
BSPH: Brettsperrholz
BStp Brettstapeldecke
HBV Holz-Beton-Verbund
OK:  Oberkante
UK:  Unterkante
GOK: Geländeoberkante
ü.OKFB:  üner Oberkante Fertigfußboden
BFT:  Betonfertigteil
BP:  Bodenplatte
RD:  Rohdecke
D.ü:  Decke über (Geschossangabe)
TRH: Treppenhaus
UK: Unterkonstruktion
  (im Zusammenhang mit Aufbauten)
Stb Stahlbeton
ZTV Zusätzliche technische Vertragsbedingungen

## 2.0 Anlagenverzeichnis
2.0 Anlagenverzeichnis

Hinweis: die beigefügten Dokumente und Plansätze sind zum Teil mehrseitig.

Die der Ausschreibung beiliegenden Pläne und Unterlagen sind nicht zur Bauausführung freigegeben. Unterlagen zur Ausführung erhält der AN nach Auftragsvergabe.

Die jeweils aktuellsten Ausführungspläne werden nach Beauftragung lediglich auf einer digitalen Austauschplattform zur Verfügung gestellt. Die beauftragte Firma bekommt einen eigenen Zugang und hat sich die jeweils neuesten Planstände eigenverantwortlich herunterzuladen.
Eine separate Planverteilung per Mail o.Ä. oder in gedruckter Form gibt es nicht.

Planunterlagen Architektur
Die angehängten Planunterlagen Architektur sind aufgrund des großen Umfangs in dieser Anlagenliste nicht in Einzeldokumente aufgeschlüsselt. Die Dokumente sind in folgenden Ordnern sortiert:

- 01_Lageplan, Baustelleneinrichtungsplan, BZTP
- 02_Werkplanung: Grundrisse, Schnitte
- 03_Übersichten
- 04_Details
- 05_Sonstige Unterlagen

## 3.0 ZTV Malerarbeiten - Leistungsumfang; Allgemein
3.0  ZTV Malerarbeiten - Leistungsumfang; Allgemein

Allgemeine Grundlage
Grundlage für sämtl. nachfolgend beschriebenen Leistungen u. ihre Abrechnung sind die entsprechenden DIN - Normen der VOB in der aktuellen Fassung.
Zusätzlich zur VOB, in der zur Auftragserteilung gültigen Fassung, gelten alle Richtlinien und Vorschriften der jeweiligen Fachverbände und Materialhersteller.

1. Leistungsumfang

Folgende Leistungen sind in diesem LV enthalten:

- (Roll)- Gerüste  für Arbeitshöhen ab 3,50 -  8,00 m über OKFB
- Spachtelung von Sichtbetonwänden, in Räumen ohne Wandfliesen
- Dispersionssilikat - Anstriche im Innenbereich auf glatte und gelochte GK -Decken
- Dispersionssilikat - Anstriche im Innenbereich auf Wandflächen

- Metallanstriche auf Treppengeländern
- Metallanstriche von Stahlzargen und Stahltüren
- Bodenbeschichtungen 2K-Epoxidharz im UG Mensa und Sporthalle

- Hydrophobierende Imprägnierung auf Sichtbetonwänden im Innenbereich
- Hydrophobierende Imprägnierung/ Graffiti-Schutz auf Sichtbetonwänden im Außenbereich
- Oberflächenverfestigung Sichtbeton im Bereich Tribüne

- Wand- und Deckendämmungen Bereich Treppenaufgänge aus UG:
  - Holzwolle-Mehrschichtplatte mit Steinwollekern an Stb.-Wand und Decke
  - Schaumglasdämmung - Dämmung an Unterseite von Treppenlauf

Die Arbeiten werden ausgeführt:
- im Innenraum von den Gebäuden Mensa und Sporthalle im UG, EG und OG,
- bei Treppenaufgängen vom UG Sporthalle ins Freie
- in der Tiefgarage und im Außenbereich Tiefhof und Zufahrtsrampe

Hinweis zum Arbeitsablauf: Für die Einbauten an der Decke in der Sporthalle steht bauseits ein Raumgerüst. Die Malerarbeiten im Bereich Sichtbetonstufen der Tribüne können erst nach Rückbau des Raumgerüsts erfolgen.

Vorbereitende Arbeiten:
- Prüfung und Säuberung des Untergrundes
- Nicht zu beschichtetene Flächen und angrenzende Bauteile sind vor Beginn der Beschichtungsarbeiten ordnungsgemäß abzudecken und/oder abzukleben. Abdeck- und Abklebearbeiten sind so vorzunehmen, dass keine Verschmutzungen, Feuchtigkeitseinwirkungen oder Beschädigungen an angrenzenden Bauteilen entstehen. Nach Beendigung der Arbeiten sind sämtliche Abdeckungen und Abklebungen rückstandsfrei zu entfernen. Es sind nassfeste und UV-beständige Klebebänder zu verwenden. Besonders bei Abklebungen bei Beschichtungen mit hohen Schichtdicken, ist darauf zu achten, dass Klebebänder vor Oberflächentrocknung zu entfernen sind, da andernfalls der getrocknete Beschichtungsfilm mit angehoben werden könnte.

Besonderheiten bei Schutzmaßnahmen: erhöhter Aufwand bei Abklebe- und Anstricharbeiten gem. Einzelpositionen an
- Metalltüren und -zargen
- Foyertreppen
- Werkstein- und Fliesensockelleisten
- Wand- und Bodenfliesen
- angrenzenden Sichtoberflächen (Wand, Decke, Innenausbauelemente)
- angrenzenden Fenstern und Türen
- an nicht zu streichenden Schattenfugen

- Bei Anarbeiten (z.B. Wände) an durch den AN Maler bereits fertiggestellte Oberflächen (z.B. Decken) sind diese mit geeigneten Abdeckmaßnahmen zu schützen und geradlinig abzukleben.

Erschwertes Arbeiten:
- Anstrich von innenliegenden Fluchttreppenhausgeländern: Arbeitsbereich über 3,50m, eingeschränkter Arbeitsbereich im "Treppenauge", Arbeiten auf abgestufter Standfläche.

Bei den o.g. Leistungen kann nicht von einer unterbrechungsfreien Leistungserbringung ausgegangen werden. Die zusätzlichen Aufwendungen (BE, zusätzliche Anfahrten, etc.) für das Ausführen der Leistung in verschiedenen Teilabschnitten ist in die Positionen einzurechnen.
Dies gilt für alle in dieser Leistungsbeschreibung enthaltenen Leistungen.
Das Vertragen vom Material in die Geschosse ist in die Einheitspreise einzukalkulieren.

2. Beschichtungen:

Alle verwendeten Beschichtungen/ Anstriche sind entsprechend der Verarbeitungshinweise des Herstellers aufzubringen.
Grund-, Zwischen- und Schlussbeschichtung sind in seperaten Positionen erfasst.
Vorhandene Grundierungsoberflächen, mineralische, sowie metallische Untergründe sind gem. VOB 4.1.8 zwischen den einzelnen Beschichtungen anzuschleifen und zu entstauben.

- Dispersionsbeschichtungen im Innenraum bestehen aus einer Grund-, Zwischen- und Schlussbeschichtung.
  Schlussbeschichtungen, innen, sind in Abstimmung mit der Bauleitung zur Minimierung der Nacharbeiten kurz vor Gebäudefertigstellung in einem separaten Arbeitsgang auszuführen.

- Beschichtungen Metallbauteile mit vorhandener Korrosionsschutzgrundierung im Innenraum bestehen aus einer Grund- und Schlussbeschichtung und ggf. Nachbessern der vorhandenen Korrosionsschutzgrundierung. Bei schwach deckenden Farbtönen ist ggf. ein weiterer Beschichtungsvorgang notwendig.

- Beschichtung Metallbauteile mit vorhandener Feuerverzinkung im Außenraum bestehen aus einer Grund-, Zwischen- und Schlussbeschichtung. Bei schwach deckenden Farbtönen ist ggf. ein weiterer Beschichtungsvorgang notwendig.

3. Untergründe:

- Alle GK-Oberflächen sind bereits durch den AN Trockenbau malerfertig in Qualitätsstufe Q2 gespachtelt und geschliffen
- Alle Stahl-Oberflächen im Innenraum sind bereits durch den AN Stahlbau bzw. Innentüren mit einer Grundbeschichtung aus Korrosionsschutzfarbe versehen. Diese ist bei Beschädigungen mit einer geeigneten Grunbeschichtung auszubessern
- Die Betonoberflächen innen sind in SB3 Sichtbetonanforderung (für spätere Imprägnierung) oder ohne Sichtbetonanforderung (für spätere Spachtelung und Beschichtung)
- Die Balkonabhänger bestehen aus feuerverzinktem Stahl

Alle Untergründe müssen tragfähig, trocken, sauber, frei von Ölen, Fetten, Staub, Trennschichten und anderen Oberflächenverunreinigungen sein. Falls vorhanden, sind bei Spachtelarbeiten tiefere Fehlstellen vorzuspachteln. Spachtelmasse auf mineralischer Basis für innen mit der Traufel dünn in zwei lagen aufziehen.

4. Arbeitshöhen:

Arbeitsbühnen bei Raumhöhen unter 3,50 m werden bauseits nicht gestellt und sind in den Positionen in den EP einzukalkulieren.

Für alle Arbeitshöhen über 3,50 m über OKFB müssen vom AN Gerüste gestellt werden; siehe LV Position Gerüste im LV Titel "Vorbereitende Arbeiten". Die Arbeitshöhen werden in der Position genannt.

5. Farben/ Materialien

Bestellung des Materials nur nach vorheriger Bemusterung und Genehmigung durch den AG. Bei Auftragserteilung sind dem objektüberwachenden Architekten verbindliche Materialmuster bzw. Materialangaben vorzulegen. Das eingebaute Material muss dem Muster entsprechen.

Richtfarben:
- Anstrich Wände standardmäßig: seidengrau-Farbton RAL 7044.
- Anstrich GK-Decken standardmäßig: Reinweiß-Farbton (RAL 9010)
- Anstrich Metallbauelemente innen standarmäßig:  Mittelgrau-Farbton (DB 702, ca. RAL 9007).
- Anstrich Treppengeländer in Fluchttreppenhaus Mensa: rot RAL ...
- Anstrich Treppengeländer in Fluchttreppenhaus MSporthalle blau RAL ....

6. Allgemeine Hinweise

Die in den Leistungsbeschreibungen aufgeführten Beschichtungsstoffe sind vom AN hinsichtlich der geforderten Güte und Qualität auf ihre Richtigkeit zu überprüfen.
Auf Verlangen des AG ist vom AN der Nachweis vorzulegen, dass die Beschichtungsstoffe den gestellten Anforderungen entsprechen.
Der AG ist berechtigt, jederzeit Materialproben in den erforderlichen Mengen nach seiner Wahl zu entnehmen und diese auf Eignung und Qualität prüfen zu lassen. Die Anlieferung aller zum Einsatz kommenden Werkstoffe und Materialien muss in der Originalverpackung erfolgen. Es sind die Richtlinien des Werkstoffherstellers zu berücksichtigen.

Bei Systemaufbauten dürfen nur die Stoffe eines Herstellers verwendet werden.

Zur Ermittlung der ausgeführten Leistung, der Beschichtungen sind die Fertigmaße zugrunde zu legen.

7. Hinweise zur Ausführung

Die Herstellervorschriften bzgl. des Systemaufbaus sind zu beachten; gegebenenfalls ist ein Fachberater zuzuziehen. Bei Systemaufbauten dürfen nur die Stoffe eines Herstellers verwendet werden.
Sämtliche Anschlüsse an Fenster, Türen etc. sowie der Zusammenstoß verschiedenfarbiger Anstriche müssen scharf und geradlinig ausgeführt werden.
Der AN ist verpflichtet, vor Ausführung seiner Arbeiten den Untergrund als Anstrichträger zu prüfen sowie alle Verunreinigungen und etwaige Fremdstoffe wie Trenn- und Netzmittel, die die Haftfestigkeit des Anstrichs beeinträchtigen, zu entfernen. Sind sichtbare Mängel am Untergrund oder an den Vorleistungen zu erkennen oder Schäden an der fertigen Leistung zu befürchten, ist der Auftragnehmer gemäß VOB, Teil B, DIN 1961 (4) verpflichtet, schriftlich darauf hinzuweisen.

Sämtliche Anstriche sind bis zur vollständigen Deckung strichfrei auszuführen. Die Beschichtungen sind von Hand im Rollverfahren aufzubringen. Der Auftrag im Spritzverfahren ist nicht zugelassen.
Die Anstriche sind zum Teil auf Kleinflächen auszuführen.

Ausbesserungsarbeiten die durch Beschädigungen anderer Handwerker entstehen, sind bis zur Inbetriebnahme des Gebäudes durchzuführen. Abrechnung nach Stundensatz.

8. Verunreinigung, Beschädigungen
Verunreinigungen und Beschädigungen sind unbedingt zu vermeiden, sowohl an Wänden als auch an Türzargen und sonstigen Bauteilen und Werkstücken. Alle durch die Arbeiten des AN entstandenen Verunreinigungen sind der Objektüberwachung zu nennen. Mängelbeseitigung nach gemeinsamer Abstimmung. Sofern die Arbeiten in unmittelbarer Nähe zu oberflächenfertigen Bauteilen (z.B. Sichtbeton, Sichtholzwände und Decken, Verglasungen, etc.) durchgeführt werden, sind diese durch den AN durch geeignete Maßnahmen zu schützen.
Reinigungskosten, durch entstandene Verunreinigungen des AN, gehen zu dessen Lasten. Gleiches gilt für den Ersatz von beschädigten Bauteilen.

9. Maßtoleranzen
Es gilt die VOB Bemessungsregeln entsprechend Abschnitt 0.5.

10. Schutzmaßnahmen
Schutzmaßnahmen für weitere Anlagen und Bauteile, die nicht gesondert erwähnt sind entsprechen den Nebenleistung 4.1.3 nach VOB/C. Schutzmaßnahmen aus Titel 02, sind zur Erfüllung der Leistung zu kalkulieren, doppelte Abrechnung ist nicht gestattet.

11. Muster
Bestellung des Materials nur nach vorheriger Bemusterung und Freigabe durch den AG. Bei
Auftragserteilung sind dem objektüberwachenden Architekten verbindliche Flächenmuster bzw. Materialangaben
vorzulegen. Das eingebaute Material muss dem freigegebenen Muster entsprechen.

12. Gütenachweis
Der AN hat dem AG den Nachweis der Überwachung (Güteüberwachung) der zu liefernden Stoffe und Bauteile entsprechend den betreffenden DIN-Normen zu erbringen.
Diese Forderung gilt für nicht genormte Stoffe und Bauteile als  erfüllt, wenn ein gültiges Prüfzeugnis/Prüfzeichen einer anerkannten Prüfanstalt vorliegt oder wenn ein Gütezeichen einer anerkannten Überwachungs-/Gütegemeinschaft vorliegt.

13. Nebenleistungen
In das Angebot sind eingeschlossen alle Nebenleistungen gem. VOB/C, sowie alle Leistungen, die zur vertragsgemäßen, funktionsgerechten Ausführung der Gesamtleistung gehören.
Zusätzlich zur DIN 18363 gilt als Nebenleistung: Ist Schleifen und Spachteln vorgesehen, so bleibt die Anzahl der Schleifgänge und Spachtelaufträge sowie die Wahl der richtigen Körnung dem Auftragnehmer überlassen und ist auf die vorgesehene Beschichtung einzustellen.

14. Dokumentation
Vor Fertigstellung ist der Bauleitung eine Dokumentation in einem Ordner und Digital zu überreichen.
Inhalt und Aufbau der Dokumentation: siehe separate LV Position unter LV Titel "Stundenlohnarbeiten, Dokumentation".

## 3.1 ZTV Anstricharbeiten Dispersions-Silikat-Farbe
3.1 ZTV  Anstricharbeiten Dispersions-Silikat-Farbe

Anstrichaufbau Dispersions-Silikat - Farbe
Grundierung
Untergrund: Stb.-Wände und GK-Wände und -Decken, innen, gemäß Angabe in Positionen.
Anstrich mit wasserbasiertem Grundierkonzentrat auf Silikatbasis, systemkonform mit nachfolgender Dispersions-Silikat-Beschichtung, zur Egalisierung fester, poröser Untergründe, die stark oder ungleichmäßig saugen.
- mineralisch, diffusionsoffen, saugfähigkeitsregulierend
- ohne Zusatz von Konservierungsstoffen, Weichmachern und Lösemitteln
- frei von foggingaktiven Substanzen
- organischer Anteil: ≤ 5%
- Verarbeitung gemäß Herstellerangabe, unverdünnt streichen oder rollen

Zwischenanstrich
mit Dispersions-Silikat-Farbe, hoch diffusionsfähig
Nassabriebbeständigkeit: Klasse 2; bzw. NAK 1 gemäß Angabe in Positionen, stumpfmatt
- sd-Wert <0,01m
- mineralisch, diffusionsoffen,
- ohne Zusatz von Konservierungsstoffen, Weichmachern und Lösemitteln
- frei von foggingaktiven Substanzen
- organischer Anteil: ≤ 5%
- Glanzgrad: G4 - stumpfmatt
- Maximale Korngröße: S1 fein (<100 µm)

- Verarbeitung gemäß Herstellerangabe, unverdünnt streichen oder rollen
Schlussanstrich auf GK - Wänden und Stahlbetonwänden: wie Zwischenanstrich,

## 3.2 ZTV Anstricharbeiten Metalluntergründe
3.2 ZTV  Anstricharbeiten Metalluntergründe

Anstrich von Stahlzargen und Stahltüren

Vorbereitende Arbeiten
- bauseitige Rostschutz - Grundierungsoberflächen vollflächig anschleifen und entstauben, etwaige kleine Fehlstellen und Beschädigungen spachteln und verschleifen und mit auf Untergrund abgestimmtem Spachtelmaterial.
Anstrichaufbau
- Grundierung Haftgrundierung als Acryl-Dispersionsprimer (Basis Acryldispersion),
  wasserverdünnbar,  vollflächig vorbehandeln,
- Zwischenanstrich mit wasserbasiertem Acryllack
- Glanzgrad: matt;
- wasserverdünnbar; auf Folgebeschichtungen abgestimmt
- Schlussanstrich  einkomponentiger PU-Lack, innen:
- chemikalien- und handschweißbeständig
- kratz- und stoßfest
- blockfest
- beständig gegen haushaltsübliche Reinigungsmittel
- Glanzgrad: matt
- Bindemittel: Klasse A
- wasserverdünnbar

Richtfarbe: seidengrau, RAL 7044 bzw. nach Angabe des Architekten.

In die EP der Positionen sind einzurechnen:
- vorbereitende Arbeiten
- Anstrichaufbau wie oben beschrieben, alle Arbeitsgänge
- sämtl. Klebebänder für Randabdeckungen in angrenzenden Wand- und Bodenbereich
- die vollständige Abklebung bzw. Abdeckung des Schlossstulps, Abkleben aller Beschläge und Tür-Typenschilder
- Aus-/Wiedereinbau Dichtprofile im Falzbereich von Türen und Zargen

Das Aushängen von Türblättern ist zu vermeiden.

Anstrich von Treppengeländern

Mensa Fluchttreppenhaus und Sporthalle Fluchtreppenhaus:
von UG bis 1. OG.

Vorbereitende Arbeiten und Anstrichaufbau:
- wie vorbeschrieben für Stahltüren und - Zargen

## 3.3 ZTV Anstricharbeiten Betonschutz Innen und Außen
3.3 ZTV  Anstricharbeiten Betonschutz Innen und Außen

Materialangaben

Hydrophobierende Imprägnierung Sichtbetonoberflächen, innen/ außen
- geeignet für Bauteile aus mineralischen, saugfähigen Baustoffen
- farbvertiefend, transparent
- leichter Seidenglanz
- lösemittelfrei
- wasserbasiert
- wasser-, öl- und schmutzabweisend
- verwitterungsbeständig
- atmungsaktiv
- alkalibeständig, verklebefrei, langlebig
- UV-beständig
- Schutz vor Ausblühungen und Farbverlust
- Schutz vor CO2-bedingter Stahlbewehrungskorrosion
- hitzestabil
- lebensmittelecht
- abriebfest, dauerhaft
- hohe Dauerhaftigkeit und Abriebfestigkeit
- Optischer Effekt nach Trocknung: Unsichtbar, farblos

Im Außenraum zusätzlich:
- mit Graffitischutz System
- vereinfachte Reinigung von Moosen, Algen, Flechten und Eis

## 4.0 ZTV Bodenbeschichtung
4.0  ZTV  Bodenbeschichtung

Allgemeine Hinweise
Die in den Leistungsbeschreibungen aufgeführten Beschichtungsstoffe sind vom AN eigenverantwortlich hinsichtlich der geforderten Güte und Qualität auf ihre Richtigkeit zu überprüfen. Bestehen Bedenken gegen ausgeschriebene Leistungen oder Verfahren ist dies dem Auftraggeber vor Auftragsvergabe mitzuteilen. Auf Verlangen des AG ist vom AN der Nachweis vorzulegen, dass die Beschichtungsstoffe den gestellten Anforderungen entsprechen.

Der AG ist berechtigt, jederzeit Materialproben in den erforderlichen Mengen nach seiner Wahl zu entnehmen und diese auf Eignung und Qualität prüfen zu lassen. Die Anlieferung aller zum Einsatz kommenden Werkstoffe und Materialien muss in der Originalverpackung erfolgen. Es sind die Richtlinien des Werkstoffherstellers zu berücksichtigen.

Hinweise zur Ausführung
Bei Systemaufbauten dürfen nur die Stoffe eines Herstellers verwendet werden. Die Herstellervorschriften  sind zu beachten.

Der AN ist verpflichtet, vor Ausführung seiner Arbeiten den Untergrund als Anstrichträger zu prüfen sowie alle Verunreinigungen und etwaige Fremdstoffe wie Trenn- und Netzmittel, die die Haftfestigkeit des Anstrichs beeinträchtigen, zu entfernen.

Sämtliche Anstriche sind bis zur vollständigen Deckung strichfrei auszuführen. Die Beschichtungen sind von Hand im Rollverfahren aufzubringen. Der Auftrag im Spritzverfahren ist nicht zugelassen. Die Anstriche sind zum Teil auf Kleinflächen auszuführen. Zuschläge für Kleinflächen werden nicht gesondert vergütet und sind im EP einzukalkulieren.

Untergrundvorbereitung
Bei Bodenbeschichtungssysteme muss je nach Untergrundart und -beschaffenheit vor dem Auftragen des Bodenbeschichtungssystems eine gründliche Untergrundvorbereitung erfolgen: z.B. Kugelstrahlen/Schleifen. Verwendung nach Herstellerangaben und Untergrundart.

Verunreinigung, Beschädigungen
Verunreinigungen und Beschädigungen sind unbedingt zu vermeiden, sowohl an Wänden als auch an Türzargen und sonstigen Bauteilen und Werkstücken. Alle durch die Arbeiten des AN entstandenen Verunreinigungen sind der Objektüberwachung zu nennen. Mängelbeseitigung nach gemeinsamer Abstimmung. Sofern die Arbeiten in unmittelbarer Nähe zu oberflächenfertigen Bauteilen (z.B. Sichtbeton, Sichtholzwände und Decken, Verglasungen, etc.) durchgeführt werden, sind diese durch den AN durch geeignete Maßnahmen zu schützen.
Reinigungskosten, durch entstandene Verunreinigungen des AN, gehen zu dessen Lasten. Gleiches gilt für den Ersatz von beschädigten Bauteilen.

Schutzmaßnahmen
Schutzmaßnahmen für weitere Anlagen und Bauteile, die nicht gesondert erwähnt sind entsprechen den Nebenleistung 4.1.3 nach VOB/C. Schutzmaßnahmen aus Titel 02, sind zur Erfüllung der Leistung zu kalkulieren, doppelte Abrechnung ist nicht gestattet.

Muster
Bestellung des Materials nur nach vorheriger Bemusterung und Freigabe durch den AG. Bei
Auftragserteilung sind dem bauleitenden Architekten verbindliche Flächenmuster bzw. Materialangaben
vorzulegen. Das eingebaute Material muss dem freigegebenen Muster entsprechen.

## 5.0 ZTV Dämmarbeiten
5.0 ZTV  Dämmarbeiten

5.1 Leistungsumfang

zur Ausführung kommen

- 2-schichtige, weißzementgebundene Holzwolle-Mehrschichtplatte mit Steinwollekern als Innendämmung:
  im Wand- und Deckenbereich der offenen Treppenaufgänge aus dem Umkleidebereich im UG ins Freie.

- 1-schichtige Schaumglasdämmung im Innenraum, als dampfdichte Dämmung, mit Putzbeschichtung,
  an Unterseiten der Stb.-Fertigteil Treppenläufe und Podeste der offenen Treppenaufgänge aus dem Umkleidebereich im UG ins Freie.

5.2 allgemeine Ausführungshinweise
Der Untergrund für die Dämmung an den Wänden der Treppenaufgängesind neuwertige Stahlbetonwände, Untergrund Treppenläufe als Stahlbeton-Fertigteile.

Eine Verklebung auf den Untergrund darf nur mit vom Hersteller abgestimmten und zugelassenen Material erfolgen.

Dämmplatten sind fugenlos zu stoßen; offene Fugen sind mit Füllschaum oder Dämmstreifen zu schliessen; es darf kein Klebstoff in die Dämmplattenstösse gelangen.

Die Verlegung der Dämmplatten hat exakt und planeben zu erfolgen. Hohlräume zwischen Untergrund und Dämmschicht dürfen nicht entstehen.

Es ist in Planung und Ausführung streng darauf zuachten, dass keine konstruktiven Kältebrücken entstehen.

Es finden nur geeignete Dämmstoffe mit DIBt-Zulassung Verwendung. Das lückenlose Anpassen der Dämmstoffschichten auch bei Durchdringungen ist enthalten.

Herstellerrichtlinien sind bei der Verarbeitung verbindlich und gelten als zusätzliche technische Vertragsbedingungen

Dämmlagen müssen vollflächig, ohne Hohllagen auf dem Untergrund aufliegen und fugenfrei an sämtl. einbindende und angrenzende Baukörper bzw. Bauteile angearbeitet werden.
Mit entsprechenden Zuschnitten ist eine geschlossene Dämmlage gleicher Eigenschaft zu gewährleisten.

Mehrlagige Dämmungen sind im Verband mit versetzten Stößen, kreuzfugenfrei anzuordnen.
Bei Arbeitsunterbrechungen sind Dämmstoffschichten gegen eindringende Feuchtigkeit zu schützen.
Die Dämmungen sind feuchtigkeitsgeschützt anzuliefern, zu lagern und vor Bewitterung, z.B. durch Folienbespannungen zu schützen.
Der Einbau beschädigter Dämmstoffe bzw. Dämmstoffreste kommt nicht zur Anwendung.

5.3  Materialangaben  Holzwolle-Mehrschichtplatte mit Steinwollekern

Holzwolle-Mehrschichtplatte mit Steinwollekern, Gesamtdicke D 150mm,
Dämmung 140 mm / Deckschicht 10 mm, weißzementgebunden, nach DIN EN 13168,
Anwendungsgebiet WI-dk nach DIN 4108-10,
mit geraden Kanten, Verlegung im wilden Verband,
mechanische Befestigung mit Betonschrauben, gemäß Herstellervorgabe,
nicht brennbar, WLG < 040

5. 4 Materialangaben Schaumglas Dämmung mit Deckputz

Wärmedämmung aus Schaumglasplatten nach DIN EN 13167,

Bauphysikalische Anforderungen:
- Anwendungstyp: DI-dh
- Wärmeleitfähigkeit λD ≤ 0,036 [W/(mK)]
- Druckfestigkeit CS (EN 826, Anhang A) ≥ 500 [kPa]
- Wasserdampfdiffusionswiderstand: dampfdicht

Dämmstärke 160 mm, unterhalb Treppenlauf und Podest der Fluchttreppenhäuser:
- 1-lagig, Befestigung der Dämmplatten an Unterseite von Stahlbeton-Fertigteil Treppenlauf bzw. Ortbeton-Podest, gemäß Zulassung; vollflächig geklebt und gedübelt.
- 1-lagig, Flankendämmung an Stahlbeton - Wand

vollflächig mit gefüllten und versetzten Fugen mit Kleber verlegen,
Bei Raumhöhen > 2.50 m: Mechanische Sicherung der Dämmplatten (während des Verlegevorganges) mit Kunststoff - Dübeln, Verbrauch 2 St. /m².

Unebenheiten in der Dämmfläche planschleifen und entstauben. Vor Putzbeschichtung Wartezeit von ~ 3 Tagen einhalten, abhängig von Raumtemperatur und Luftfeuchtigkeit.

Deckputz auf Schaumglas- Dämmung, mit Armierungsgewebe

- Voranstrich gemäß Herstellerangabe
- Aufziehen der Grundbeschichtung und Einarbeiten von Armierungsgewebe;
  Überlappungsstößen 100 mm.
- Armierungsgewebe plan und flächig einarbeiten, Oberfläche anschließend glatt abziehen.
- Ausführen eines Kellenschnitts am Übergang der verputzten Dämmplatten zu angrenzenden Wänden oder Decken (Grundbeschichtung + Deckputz).
- Wartezeit von ~ 3 - 5 Tagen einhalten (abhängig von Raumtemperatur und Luftfeuchtigkeit).
- Aufbringen des Deckputzes, mit Körnung 2 mm, mit glatter ebener Optik
- angetrocknete Oberfläche anfeuchten und mit Traufel, Scheibe oder Reibebrett abreiben.

- Anstrich mit Silikat-- Dispersionsfarbe auf trockener Oberfläche.

## 36 01-3660.03 Malerarbeiten, Beschichtungen BA2

### Titel 01 Vorbereitende Arbeiten

*Hinweis: Baustelleneinrichtung*
Die Baustelleneinrichtung, auch mehrfach, gem. Vorgaben des Bauzeitenplans für die Dauer der Arbeiten, für alle in dieser Leistungsbeschreibung enthaltenen Leistungen ist Sache des AN und als Nebenleistung zur Verfügung zu stellen.
Dies schließt auch ausdrücklich die Bereitstellung von Materialcontainern oder einer Tagesunterkunft für die eigene Belegschaft ein, falls erforderlich.

*Hinweis: Hinweis Schutzmaßnahmen, fertige Oberflächen*
Alle Holzoberflächen sind in Sichtqualität hergestellt; entsprechende Vorsicht bei Einbringung von Gerüsten ist erforderlich.

In der Leistung sind die erforderlichen Maßnahmen zum Schutz der angrenzenden Bauteile gem. DIN 18363, Ziffer 4.1.3 zu berücksichtigen.
Darüber hinaus sind Türen, Fenster, Wand- und Deckenverkleidungen, Fliesenbeläge, Bodenbeläge und Sockelleisten, Geländer die an die zu beschichtenden Flächen angrenzen mit Klebeband geradlinig abzukleben.
Nach den Beschichtungsarbeiten sind die Schutzmaßnahmen rückstandslos zu entfernen.

**01.01 (Roll)- Gerüste ab 3,50 - 7,30m**
*** Pauschalposition
(Roll)- Gerüste ab 3,50 - 8,00 m
Liefern, Aufbauen und Vorhalten mehrerer, zur Durchführung der im Leistungsverzeichnis dargestellten Arbeiten geeigneter Gerüste. (Rollgerüste, etc.)

Mit einzukalkulieren ist der eventuell notwendige mehrmalige Auf-/Abbau.

Rollgerüste sind aufzustellen, für die Dauer der eigenen Leistung vorzuhalten und anschließend abzubauen und zu entfernen.
Rückbau/ Räumen erfolgt nach Rücksprache mit der BÜ.

Bereichen mit Arbeitshöhen bis 3,50m sind die erforderlichen (Roll-) Gerüste in die Einheitspreise mit einzukalkulieren.

Anstrichhöhen in den Arbeitsbereichen:
Mensa
- Wand Anstrich h bis 7,20 m, EG über Sockel aus Werkstein
- Wand Anstrich h ab 3,45 bis 7,20 m oberhalb Fenster EG
- Giebelwand h 5,00 bis 7,95 m oberhalb Speisesaal - Treppe
- Wand h 4,20 bis 5,25 m auf Galerie
- Giebelwand h 3,00 bis 5,25 m auf Galerie
- Flur Unterzug

Treppenhäuser
- Mensa Höhe über Treppenlauf max. 6,20 m
- Sporthalle Höhe über Treppenlauf max. 7,80 m

Sporthalle Foyer
- im OG Bereich Deckenoberlicht: max 8,00m,

Gymnastikräume
- Wand Anstrich bis h 5,81 m ab OK Sockel
- oberhalb Spiegel: Wand Anstrich h ab 2,5 bis 5,81 m
- oberhalb Spiegel: Anstrich h ab 2,5 bis 3,20 m
Menge: 1,000 psch

**01.02 Muster Wandfarbe**
*** Pauschalposition
Farbton: nach Angabe AG
Fläche raumhoch, Breite 1,00 m
Menge: 1,000 psch

**01.03 Anstrichuntergrund reinigen, abfegen = Nebenleistung**
Menge: 0,000 m²

**01.04 Reinigen von grober Verschmutzung, Stahlbeton**
Untergrund aus Stahlbeton, innen, als Vorbereitung für die Malerarbeiten von groben Verschmutzungen, wie Gips- und Mörtelresten, Öl, Fett, Markierungen und anhaftendem Staub befreien und reinigen. Wandflächen, Treppenuntersichten, Stützen

Mengenansatz Teilflächen, jeweils 10%, von folgenden Wandbereichen:
- Stahlbetonwände Lasur, innen 4000 m2
- Stahlbetonwände Imprägnierung, außen 500 m2
- Stahlbetonwände Spachtelung von AN Maler 230 m2
Menge: 470,000 m²

**01.05 Reinigen von grober Verschmutzung, Gipskarton**
Untergrund aus Gipskarton als Vorbereitung für die Malerarbeiten von groben Verschmutzungen, wie Gips- und Mörtelresten, Öl, Fett und anhaftendem Staub befreien und reinigen. Wand- und Deckenflächen.
Mengenansatz Teilflächen, jeweils 10%, von folgenden Wandbereichen:
Dispersionssilikat - Anstriche Innen Wandflächen  1000 m2
Menge: 100,000 m²

**01.06 Ausgleichsspachtelung Stb. - Wandflächen, ≤ 5 mm**
*** Bezugsbeschreibung
Ausgleichsspachtelung Stb. - Wandflächen, ≤ 5 mm
Untergrund bauseitig:
- Stahlbetonflächen, glatte Schalhaut, ohne SB-Anforderung
  Teilbereiche mit Poren und Lunkern

Ganzflächiges Verspachteln und Schleifen von Stb.-Wandflächen
- als Untergrundvorbereitung für Erstbeschichtung mit Dispersion-Silikat Farbe

von Stahlbetonwänden in Q3 Qualität.

Einbauort: gem. Übersichten
Info:
in Bereichen mit Fliesen bis h 1,31 / 2,25 auf Stb.-Wand:
- Spachtelung gesamte Wandfläche erfolgt durch AN Fliesen

Achtung: Schnittstelle zu AN Fliesen:
Bereiche mit Sockelfliesen auf Stb.-Wand:
Fliesenleger muß für Sockelfliesen / Werksteinsockel Stb.-Wand im Sockelbereich spachteln; darüber Spachtelung von AN Maler
Menge: 230,000 m2

**01.07 Ausgleichsspachtelung Stb. - Wandflächen, = 5 mm**
*** wie Position 01.06
Ausgleichsspachtelung Stb. - Wandflächen, ≤ 5 mm,
Teilflächiges Verspachteln von Stb.-Wandflächen
als Untergrundvorbereitung für Anbringen von Dämmplatten im Bereich Treppenaufgänge aus Umkleid im UG Sporthalle,
Spachtelung ohne optische Anforderung
Menge: 120,000 m2

*Hinweis: Schutzabdeckungen/ Randabklebungen Geltungsbereich*
Schutzabdeckungen/ Randabklebungen Geltungsbereich

Nachfolgend beschriebene Leistungen der vorbereitenden Arbeiten gelten für alle Teile des Leistungsverzeichnisses.

Abklebungen für Anstriche der Metallzargen und Türen:
sind in die EP der Positionen" Anstriche der Metallzargen und Türen" mit einzurechnen, siehe ZTV Anstrich von Stahlzargen und -Stahltüren.

ELT - Einbauten in die GK - Abhangdecken erfolgen erst nach den Malerarbeiten.

**01.08 Schutzabdeckungen flächig, Wandbereichen**
Schutzabdeckungen flächig, Wandbereichen
von zu schützenden
- Fassaden - und Eingangselementen von Pfosten-Riegel Fassaden
- Innen-Türen mit Holz- und Stahlzargen
- Holz- fenster und -fenstertüren etc.
ausschließlich im Innenbereich,
gem. DIN 18363 VOB Teil C, Abs. 4.2.611
mit PE-Folie und Klebebändern, mit dichtem Randabschluss, voll- bzw. ganzflächig oder in Streifen
Folienstärke s > 0,2 mm
einschl. liefern, vorhalten, beseitigen und entsorgen der hierzu erforderlichen Stoffe.

Normale lose verlegte Schutzabdeckungen z.B. auf Bodenflächen sind in den Einheitspreisen der jeweiligen Anstriche, Spachtelungen und Beschichtungen enthalten.
Abrechnung nach m2-tatsächlich ausgeführter Abdeckung.
Menge: 250,000 m2

**01.09 Schutzabdeckungen flächig, Bodenbereich**
Schutzabdeckungen flächig, Bodenbereich
vollflächige Abdeckung mit Malervliese, Verkleben der Fugen
zu schützender Untergründe bauseits:
Umkleidebereich: Bodenbelag Fliesen
Foyer Sporthalle: Werkstein
Gymnatikräume: Linoleum
Abrechnung nach m2-tatsächlich ausgeführter Abdeckung.

Normale lose verlegte Schutzabdeckungen z.B. auf Bodenflächen sind in den Einheitspreisen der jeweiligen Anstriche, Spachtelungen und Beschichtungen enthalten.
Abrechnung nach m2-tatsächlich ausgeführter Abdeckung.
Menge: 2000,000 m2

**01.10 Randabklebungen**
Randabklebungen im Wand- und Deckenbereich,
an Spachtel-, Anstrich- bzw. Beschichtungsrändern,
als Schutz von angrenzenden Bauteilen
z.B. Bauseitigen Holzabhangdecken
sowie für das Herstellen von exakten geradlinigen Spachtel- und Anstrichrändern,
z.B. mit Papier- oder Folienklebestreifen in Abstimmung zum Untergrund, einschl. restloser Beseitigung nach den Anstrich- bzw. Beschichtungsarbeiten.
Breite der Abklebung b > 30 mm bzw. soweit wie vom AN für notwendig erachtet.
Abrechnung nach m-tatsächlich abgeklebtem Anstrichrand.

Abklebungen für Anstriche der Metallzargen und Türen sind in die EP der Positionen mit einzurechnen, siehe ZTV Anstrich von Stahlzargen und -Stahltüren.
Menge: 300,000 m

**01.11 Randabklebungen Einzelbauteile**
Randabklebungen Einzelbauteile
wie vor beschrieben, jedoch
an einzelne Bauteile, Konstruktionen, Installationen, Beleuchtungen u.dgl.
in allen Formen und Abmessungen.
Abklebungen in Längen bis 2 m.
Menge: 200,000 Stck

**01.12 Schutzabdeckungen Einzelbauteile, 2.500**
Schutzabdeckungen Einzelbauteile, 2.500
wie in Pos. 01.01.01 beschrieben, jedoch
als Schutzabdeckung von Einzelbauteilen, Aufputz-Einrich-
tungen, Lampen, aus der Decke stehende Kabel,
sowie sonstiger Bau-, Konstruktions- und Beschlagsteile im Wand- und Deckenbereich, sofern zum Zeitpunkt der Anstricharbeiten bereits vorhanden,
als loses Umwickeln mit PE-Folie, s > 0,14 mm
und dichtem Randabschluss mit Klebebänder im Anschluss zum Anstrichrand.
Verbrauch Schutzabdeckung F < 2.500 cm2 je Einzelbauteil.
Abrechnung nach Stck Einzelbauteil.
Menge: 150,000 Stck

**01.13 Schutzabdeckungen Einzelbauteile, 5.000**
Schutzabdeckungen Einzelbauteile, 5.000
wie vor beschrieben, jedoch
Verbrauch Schutzabdeckung F > 2.500 < 5.000 cm2
Menge: 100,000 Stck

**01.14 Schutzabdeckungen Einzelbauteile, 10.000**
Schutzabdeckungen Einzelbauteile, 10.000
wie vor beschrieben, jedoch
Verbrauch Schutzabdeckung F > 5.000 < 10.000 cm2
Menge: 20,000 Stck

**01.15 Schutzabdeckungen Einzelbauteile, 25.000**
Schutzabdeckungen Einzelbauteile, 25.000
wie vor beschrieben, jedoch
Verbrauch Schutzabdeckung F > 10.000 < 25.000 cm2
Schutzabdeckungen für Einzelbauteile F > 2,5 m2 werden als flächige Abdeckung gem. LV-Position 01.01.01 abgerechnet.
Menge: 5,000 Stck

**01.16 Schutzabdeckungen Installationen**
Schutzabdeckungen Installationen
wie in Pos. 01.01.01 beschrieben, jedoch
als Schutzabdeckungen von Rohrleitungen, Kabelpritschen u.dgl.
als Einzel-Installationen sowie auch in gebündelter Form,
überwiegend im Deckenbereich, sofern zum Zeitpunkt der Anstricharbeiten bereits vorhanden,
als loses Abhängen bzw. Umwickeln mit PE-Folie, s > 0,20 mm,
einlagig, mit dichten Randabklebungen im Bereich der Installationen auch an deren Deckenabhängungen, -befestigungen usw. mit Klebebändern im Anschluss zum Anstrichrand.
Abrechnung nach m2- verbrauchter Folie.
Menge: 10,000 m2

### Titel 02 Farben, innen Dispersionssilikat

*Hinweis: WÄNDE*

*Hinweis: Hinweistext*
Beim Anstrich von einzelnen Wandflächen sind die im  Randbereich angrenzenden fertige Holz- und Sichtbetonoberflächen, sowie Fliesen besonders zu schützen.

In den nachfolgenden Positionen sind die Erschwernisse und zeitlicher Mehraufwand im EP einzurechnen, wenn nicht gesondert beschrieben:
- für Kleinflächen < 2,5 m2
- für schmale Flächen b < 100 cm
- Vorbereitung von Farbmustern (max. DIN A4)

Abrechnung für 1./2.Anstrich:
- nach m2- Anstrichfläche, unabhängig von der Anzahl der Arbeitsgänge.

**02.01 Disp.-Sil.- Grundierung GK-Wände, h 2,50**
*** Bezugsbeschreibung
Disp.-Sil.- Grundierung GK-Wände, h 2,50
Grundierfarbe auf Sol-Silikatbasis für den Innenraum geeignet, weiß pigmentiert, gemäß Beschreibung in ZTV

Systemkonform für nachfolgende Zwischen- und Schlussbeschichtung gemäß Beschreibung in ZTV

Untergrund: GK-Wände gespachtelt in Q2-Qualität
Beplankung mit GKB Platten und
in WC- und Sanitärräumen GKBI - Platten

Bereiche: gem. Übersichten
im UG, EG, OG mit UK AHD bei 2,50 ü OKFB
Menge: 420,000 m²

**02.02 Disp.-Sil.- Grundierung GK-Wände, h > 2,50 bis 4,25 m**
*** wie Position 02.01
Disp.-Sil.- Grundierung GK-Wände, h > 2,50 bis 4,25 m

Bereiche: im OG Mensa, gem. Übersichten,
mit UK AHD > 2,50 bis 4,25 m ü OKFB
- Flure und Büroräume
Abgehängte Decken als Holz-Akustikdeckenelemente

Gerüststellung siehe separate Position unter LV Titel "Vorbereitende Arrbeiten"
Menge: 300,000 m²

**02.03 Disp.-Sil.- Grundierung GK-Wände, h 0,30 m**
Disp.-Sil.- Grundierung GK-Wände, h 0,30 m

Teilflächen oberhalb Wand Fliesen
in Sanitärräumen
Menge: 30,000 m²

**02.04 Disp.-Sil.- Grundierung GK-Wände, h 1,30 m**
Disp.-Sil.- Grundierung GK-Wände, h 1,30 m

Teilflächen oberhalb Wand Fliesen
in Sanitärräumen
Menge: 70,000 m²

**02.05 Disp.-Sil.- Grundierung Stb.-Wände, h 2,50 bis 3,20 m**
*** wie Position 02.01
Disp.-Sil.- Grundierung Stb.-Wände, h 2,50 bis 3,20 m
Untergrund: Betonwände, mit flächiger Spachtelung in Q2-Qualität
Bereiche: gem. Übersichten
Menge: 230,000 m²

**02.06 Disp-Sil. 1./2. Anstrich GK-Wand, NAK 2, grau**
*** Bezugsbeschreibung
Disp-Sil. 1./2. Anstrich GK-Wand, NAK 2, grau
gemäß Angaben in ZTV
Zwischen- / Schlussbeschichtungbeschichtung mit Dispersionssilikatfarbe im Innenbereich
Nassabriebbeständigkeit: Klasse 2
Farbton: hellgrau -  nach Bemusterung

Abrechnung nach m2-Anstrichfläche unabhängig von der Anzahl der Arbeitsgänge.

- für alle Wandhöhen, gemäß Beschreibung in Vorpositionen "Grundierung GK-Wände"
Menge: 820,000 m²

**02.07 Disp-Sil. 1./2. Anstrich Stb.-Wand, NAK 2, grau**
*** wie Position 02.06
Disp-Sil. 1./2. Anstrich Stb.-Wand, NAK 2, grau

für alle Wandhöhen, gemäß Beschreibung in Vorpositionen "Grundierung Stb.- -Wände"
Menge: 230,000 m²

**02.08 Zulage Disp-Sil. 1./2. Anstrich; NAK 1**
Zulage Disp-Sil. 1./2. Anstrich; NAK 1
in Teilbereichen auf vorgenannten Wänden
z.B. in Umkleiden und Nassräumen

Festlegung der Flächen in Absprache mit BÜ
Menge: 420,000 m2

**02.09 Zulage Laibungen an Öffnungen und Nischen, GK-Wände**
Zulage zu vorbeschriebenen Positionen für die Herstellung des Grund-, Zwischen- und Schlussanstrichs in Laibungen an Öffnungen und Nischen, sowie freien Wandenden.

Laibungstiefe bis ca. 40cm
Laufmeterlänge: ca. 30m
Menge: 5,000 m²

**02.10 Silikonfugen, farbig - über Sockel auf GK Wand**
Fugenabdichtung mit Ein-Komponenten-Dichtstoff auf Silikonbasis, Fuge glatt gestrichen

Farbton gem. Wandfarbe
Einbauort: Anschluss Sockel- / Werksteinfliesen an GK Wand
Menge: 100,000 m

**02.11 Acrylfugen, überstreichbar - ü. Fliese GK**
Fugenabdichtung mit anstrichverträglichem Ein-Komponenten-Dichtstoff auf Acryldispersionsbasis, Fuge glatt gestrichen

Einbauort: Anschluss Fliesen an GK Wand
Menge: 340,000 m

**02.12 Überstreichen von Kantenschutzprofilen, innen**
Überstreichen von Kantenschutzprofilen
erhöhter Aufwand, falls notwendig
Menge: 20,000 m

**02.13 Zulage Schattenfugen streichen, Gipskarton an sichtbare Decken**
Zulage zu vorbeschriebenen Positionen für das Ausstreichen
von Schattenfugen im Bereich der Deckenanschlüsse zwischen GK-Wänden und sichtbaren Holzdecken/ sichtbaren Abhangdecken

Ort: Anschluss GK Wand an sichtbare Brettstapeldecke
Anschluss GK Wand an sichtbare Abhangdecke
Menge: 450,000 m

**02.14 Reviklappen Wände, innen**
Revisionsklappen einschließlich Auf- und Zuklappen. Es ist darauf zu achten, dass die Funktionsfähigkeit der Elemente nicht gemindert wird.
Menge: 50,000 St

**02.15 Disp.-Sil Reparaturanstrich NAK 2, Wände flächig**
Disp.-Sil Reparaturanstrich NAK 2, Wände flächig
als Zulage zu vorbeschriebenen Anstrichen innerhalb der Treppenhäuser, überwiegend im Wandbereich.
Verunreinigte Flächen reinigen und mit nochmaliger Schlussbeschichtung kurz vor der Abnahme voll deckend versehen.
Ausführung flächig von Raumecke zu Raumecke bzw. von Bauteilecke/-kante zu Bauteilecke/-kante.
Im EP sind die Kosten für die Erschwernisse und Abdeckungen von Boden- und Treppenflächen und sonstigen Bauteilen und Einrichtungen sowie Ausbesserungen kleinerer Beschädigungen enthalten.

Der Reparaturanstrich erfolgt in Absprache mit der BÜ, mit schriflicher Festlegung der Bereiche vor Ausführung der Arbeiten.
Menge: 100,000 m2

*Hinweis: DECKEN*

*Hinweis: Anstriche im Deckenbereich vollflächig*
Anstriche im Deckenbereich vollflächig
In den nachfolgenden Positionen sind die Erschwernisse und zeitlicher Mehraufwand für folgende Flächen im EP einzurechnen:
- für Kleinflächen < 2,5 m2
- für schmale Flächen b < 100 cm

Abrechnung nach m2-Anstrichfläche unabhängig von der Anzahl der Arbeitsgänge.

**02.16 Überstreichen Revisionsklappen, mit GK -Füllung**
Revisionsklappen einschließlich Auf- und Zuklappen. Es ist darauf zu achten, dass die Funktionsfähigkeit der Elemente nicht gemindert wird.
Menge: 50,000 St

**02.17 Disp.-Sil.- Grundierung GK-Decken, glatt**
*** Bezugsbeschreibung
Grundierfarbe auf Sol-Silikatbasis für den Innenraum geeignet, weiß pigmentiert
Systemkonform mit nachfolgend beschriebenem Anstrich
gem. ZTV

Untergrund: GK-Decke gespachtelt in Oberflächenqualität Q2 (auch in Nassräumen)
Einbauort: gem. Übersichten
Menge: 815,000 m²

**02.18 Disp.-Sil.- Grundierung, GK-AHD Akustik, bis 3,40 ü.OKFB**
*** wie Position 02.17
Disp.-Sil.- Grundierung, GK-AHD Akustik, bis 3,40 ü.OKFB
Untergrund: GK-Decke mit Akustiklochung gespachtelt in Oberflächenqualität Q2
Einbauort: gem. Übersichten

UK AHD bis 3,40 über OKFB
Raumgrößen:
- < 3 m2: WC 2,9 m2 ; Kabine 2,6 m2
- > 10 m2 < 50 m2 Bereich Flur / Umkleiden
- > 250 m2  Foyer UG und EG:
Menge: 1030,000 m²

**02.19 Disp.-Sil.- Grundierung, GK-AHD Akustik, 3,20 bis 4,70 üOKFB**
*** wie Position 02.17
Disp.-Sil.- Grundierung, GK-AHD Akustik, 3,20 bis 4,70 üOKFB
Untergrund: GK-Decke mit Akustiklochung gespachtelt in Oberflächenqualität Q2
Bereich: Sporthalle Foyer OG - Teilfläche
UK AHD 3,20 bis 4,70  ü. OKFB;Fläche geneigt
Menge: 40,000 m²

**02.20 Disp.-Sil.- Grundierung GK-Deckenkoffer-Stirn**
*** wie Position 02.17
Disp.-Sil.- Grundierung GK-Deckenkoffer-Stirn
vertikale Fläche von Versprung in AHD
Anstrichhöhe 0,50 bis 1,10 m
Bereich: Sporthalle
- Foyer UG und EG: 0,50 / 0,90 m
- Treppenauge über UG: h 0,67 m
- Treppenauge über EG: h 1,08 m
Menge: 50,000 m²

**02.21 Disp.-Sil. 1./2. Anstrich, GK-Decken glatt, NAK 2; weiß**
*** Bezugsbeschreibung
Disp.-Sil. 1./2. Anstrich, GK-Decken glatt, NAK 2; weiß
Zwischen- / Schlussbeschichtungbeschichtung mit Dispersionssilikatfarbe im Innenbereich
Nassabriebbeständigkeit: Klasse 2

Untergrund: GK-Decke gespachtelt in Oberflächenqualität Q2
Bereicht: gem. Übersichten

Abrechnung nach m2-Anstrichfläche unabhängig von der Anzahl der Arbeitsgänge.
Menge: 815,000 m²

**02.22 Disp.-Sil. 1./2. Anstrich, GK-AHD Akustik, NAK 2, weiß**
*** wie Position 02.21
Disp.-Sil. 1./2. Anstrich, GK-AHD Akustik, NAK 2; weiß
Zwischen- / Schlussbeschichtungbeschichtung
Untergrund: GK-Decke mit Akustiklochung gespachtelt in Oberflächenqualität Q2
Bereich: gem. Übersichten
Menge: 1030,000 m²

**02.23 Disp.-Sil. 1./2. Anstrich, GK-AHD Akustik, 3,20 bis 4,70**
*** wie Position 02.21
Disp.-Sil. 1./2. Anstrich, GK-AHD Akustik, 3,20 bis 4,70
Zwischen- / Schlussbeschichtungbeschichtung

Bereich: Sporthalle Foyer OG - Teilfläche
UK AHD 3,20 bis 4,70  ü. OKFB;Fläche geneigt
Menge: 40,000 m²

**02.24 Disp.-Sil. 1./2. Anstrich, GK-Deckenkoffer-Stirn**
*** wie Position 02.21
Disp.-Sil. 1./2. Anstrich, GK-Deckenkoffer-Stirn
Zwischen- / Schlussbeschichtungbeschichtung
vertikale Fläche von Versprung in AHD
Anstrichhöhe 0,50 bis 1,10 m
Bereiche in Sporthalle
- Foyer UG und EG: 0,50 / 0,90 m
- Treppenauge über UG: h 0,67 m
- Treppenauge über EG: h 1,08 m
Menge: 50,000 m²

### Titel 03 Metallanstriche: Zargen, Türen und Geländer

*Hinweis: Z A R G E N*

**03.01 Anstrich Stahl-Eckzargen, 115 / 255; T 90 RS**
Anstrich Stahl-Eckzargen, 115 / 255; T 90 RS
gemäß Vorgaben in ZTV
Tür mit Brandschutzanforderung T 90 RS / Türblatt HPL
Einbauort: MZW - Halle - Innentüren
Zargengröße:  115 / 255 cm
Wandstärke  nicht relevant
Abwicklung Zarge ca. 22 cm
Menge: 10,000 Stck

**03.02 Anstrich Stahl-Eckzargen, bis 120 / 260;**
Anstrich Stahl-Eckzargen, bis 120 / 260;
gemäß Vorgaben in ZTV
Tür mit Brandschutzanforderung T 30 oder 90 RS / Türblatt HPL
Einbauort: Tiefgarage
Zargengröße:  bis 120 / 255 cm
Wandstärke  nicht relevant
Abwicklung Zarge ca. 20 cm

T.-1.V.04 Schleuse
T.-1.V03 Treppenaufgang Süd
T.-1.V02 Treppenaufgang TG Nord
T.-1.02 Tiefgarage
T.-1.03 ELT TG
Menge: 5,000 Stck

**03.03 Anstrich Stahl-Eckzargen, bis 300 / 250;**
Anstrich Stahl-Eckzargen, bis 300 / 250;
gemäß Vorgaben in ZTV
für Türen mit und ohne Brandschutzanforderung
Einbauort: Tiefgarage
Zargengröße:  200 / 240 cm
T.-1.04 Hausmeister
T.-1.04 Hausmeister

Zargengröße:  225 / 225 cm
T.-1.01 Tiefgarage

Zargengröße:  300 / 250 cm
T.-1.02 Tiefgarage
T.-1.02 Tiefgarage

Wandstärke  nicht relevant
Abwicklung Zarge ca. 20 cm
Menge: 5,000 Stck

**03.04 Anstrich Stahl-Umfassungszargen, bis 105/250; Maulweite 15-17,5**
*** Bezugsbeschreibung
Anstrich Stahl-Umfassungszargen, bis 105/250; Maulweite 15
gemäß Vorgaben in ZTV
Einbauort: MZW -Halle - Innentüren oder Mensa
Zargengröße:  b / h = bis 105 / bis 250 cm
Wandstärke  überwiegend 15 cm, z.T. 17,5 cm
Abwicklung Zarge bis ca. 35 cm
Menge: 38,000 Stck

**03.05 Anstrich Stahl-Umfassungszargen, 238 / 213; Maulweite 17,5**
*** wie Position 03.04
Anstrich Stahl-Umfassungszargen, 238 / 213; Maulweite 17,5

Zargengröße:  238 / 213 cm
Wandstärke  17,5 cm
Abwicklung Zarge ca. 35 cm
Menge: 1,000 Stck

**03.06 Anstrich Stahl-Umfassungszargen, 105 / 250; Maulweite 25**
*** wie Position 03.04
Anstrich Stahl-Umfassungszargen, 105 / 250; Maulweite 25
Abwicklung Zarge ca. 40 cm
Einbauort in Tiefgarage
Zargengröße:  105 / 250 cm
T.-1.V01 Außentreppe
Menge: 1,000 Stck

**03.07 Anstrich Stahl-Umfassungszargen, 105 / 226; Maulweite 25**
*** wie Position 03.04
Anstrich Stahl-Umfassungszargen, 105 / 226; Maulweite 25

Zargengröße:  105 / 226 cm
Wandstärke  bis 25 cm
Abwicklung Zarge ca. 40 cm
Menge: 30,000 Stck

**03.08 Anstrich Stahl-Umfassungszargen, 200 / 226; Maulweite 25**
*** wie Position 03.04
Anstrich Stahl-Umfassungszargen, 200 / 226; Maulweite 25

Zargengröße:  200 / 226 cm
Wandstärke  bis 25 cm
Abwicklung Zarge ca. 40 cm

Sichtbeton-Wand; Stb.-Wände
Menge: 4,000 Stck

**03.09 Anstrich Stahl-Umfassungszargen, 105 / 225; Maulweite 30**
*** wie Position 03.04
Anstrich Stahl-Umfassungszargen, 105 / 225; Maulweite 30
Abwicklung Zarge ca. 45 cm
Einbauort  Mensa UG
Menge: 4,000 Stck

**03.10 Anstrich Stahl-Umfassungszargen, bis 180 / 250; Maulweite 30**
*** wie Position 03.04
Anstrich Stahl-Umfassungszargen, bis 180 / 250; Maulweite 30
Abwicklung Zarge ca. 45 cm
Einbauort in Tiefgarage- Schleusen

- M.-1.V01 Schleuse  b/h = 160 / 250 cm
- S.-1.V01 Schleuse  b/h = 180 / 250 cm
Menge: 2,000 Stck

*Hinweis: T Ü R E N*

**03.11 Anstrich Stahlblechtüren 1-flg. 105 / 260; Tiefgarage**
*** Bezugsbeschreibung
Anstrich Stahlblechtüren 1-flg. 105 / 260; Tiefgarage
Anstrichaufbau gemäß Vorgaben in ZTV
von neuwertigen glatten Stahlblechtüren, in Tiefgarage
Türen mit und ohne Brandschutzanforderungen,
betriebsfertig eingebaut, Türblatt mit Dünnfalz

Türblatt glatt, 1-flgl., Abmessungen BRM
- T.-1.02 Tiefgarage  b/h =100 / 250 cm
- T.-1.03 ELT TG  b/h =105 / 260 cm

Oberflächen bauseits werkseitig fverz. sowie werkseitig mit 2-K-Anstrich grundiert.
Menge: 2,000 Stck

**03.12 Anstrich Stahlblechtüren 2-flg. bis 300 / 250**
*** wie Position 03.11
Anstrich Stahlblechtüren 2-flg. bis 300 / 250

Türblatt glatt, 2-flgl., Abmessungen BRM
Bereich Tiefgarage
- 2 Stück T.-1.04 Hausmeister  b/h =200 / 240 cm
- 2 Stück T.-1.02 Tiefgarage  b/h =300 / 250 cm
Bereich Mensa
- M.-1.V04 Flur  b/h =238 / 213 cm
Menge: 3,000 Stck

**03.13 Anstrich Stahlblechtüren 1-flg. Glasausschnitt ≤ 120 / 260; TG**
*** wie Position 03.11
Anstrich Stahlblechtüren 1-flg. Glasausschnitt ≤ 120 / 260; TG

Türblatt mit rundem Glasausschnitt, 1-flgl., Abmessungen BRM
- T.-1.V.04 Schleuse  b/h = 105 / 260 cm
- T.-1.V01 Außentreppe  b/h = 105 / 260 cm
- T.-1.V.03 Treppenaufgang Süd  b/h = 110 / 250 cm
- T.-1.V.02 Treppenaufgang TG Nord  b/h = 120 / 250 cm
Menge: 4,000 Stck

**03.14 Anstrich Stahlblechtüren 1,5-flg. Glasausschnitt bis 180 / 260**
*** wie Position 03.11
Anstrich Stahlblechtüren 1,5-flg. Glasausschnitt bis 180 / 260

Türblatt mit rundem Glasausschnitt, 1,5-flgl., Abm. BRM
- M.-1.V01 Schleuse  b/h = 160 / 260 cm
- S.-1.V01 Schleuse  b/h = 180 / 260 cm
Menge: 2,000 Stck

**03.15 Anstrich Stahlblechtüren 2-flg. Glasausschnitt 225 / 225; TG**
*** wie Position 03.11
Anstrich Stahlblechtüren 2-flg. Glasausschnitt 225 / 225; TG

Türblatt mit rundem Glasausschnitt, 2-flgl., Abm. BRM
- T.-1.01 Tiefgarage  b/h =225 / 225 cm
Menge: 1,000 Stck

**03.16 Anstrich Stahlblechtüren 1-flg. 95 / 225; Sporthalle UG**
*** Bezugsbeschreibung
Anstrich Stahlblechtüren 1-flg. 95 / 225;  Sporthalle UG
gemäß Beschreibung in ZTV
von neuwertigen glatten Stahlblechtüren, im UG - Sporthalle
Türen mit und ohne Brandschutzanforderungen,
betriebsfertig eingebaut,
Türblatt glatt, 1-flgl., Abmessung BRM b/h =95 / 225 cm
Oberflächen bauseits werkseitig fverz. sowie werkseitig mit 2-K-Anstrich grundiert.
Menge: 1,000 Stck

**03.17 Anstrich Stahlblechtüren 1-flg.; 105 / 225; Sporthalle UG**
*** wie Position 03.16
Anstrich Stahlblechtüren 1-flg.; 105 / 225; Sporthalle UG

Türblatt glatt, 1-flg., Abmessung BRM
- 7 Stück in MZWH  b/h =105 / 225 cm

Mensa b/h =105 / 225 cm
- M.-1.V04 Flur
- M.-1.T01.1 ELT
- M.-1.T03 ZVB
Menge: 10,000 Stck

**03.18 Anstrich Stahlblechtüren 2-flg; 200 / 225; Sporthalle UG**
*** wie Position 03.16
Anstrich Stahlblechtüren 2-flg; 200 / 225; Sporthalle UG

Türblatt glatt, 2-flgl., Abmessung BRM b/h =200 / 225 cm
S.-1.22 Anlieferung
S.-1.23 Lager
S.-1.V04.2 Flur
S.-1.V04.2 Flur
Menge: 3,000 Stck

**03.19 Zulage Metallanstrich Farbigkeit gelb nach Farbkonzept**
*** Bezugsbeschreibung
Zulage Metallanstrich Farbigkeit gelb nach Farbkonzept
Zargen im Umkleide-/ Sanitärbereich im UG MZWH;
- 8 Zargen mit unterschiedllichen Abmessungen
  in Bereichen mit gelben Fliesen,
Farbton: helles Gelb entsprechend NCS S1005-Y20R

siehe Plan DT_WA_73250 Übersicht Farbkonzept Umkleiden
Menge: 8,000 St

**03.20 Zulage Metallanstrich Farbigkeit grün nach Farbkonzept**
*** wie Position 03.19
Zulage Metallanstrich Farbigkeit grün nach Farbkonzept
in Bereichen mit grünen Fliesen
Farbton: helles grün entsprechend NCS S2010-G30Y
Menge: 8,000 St

**03.21 Zulage Metallanstrich Farbigkeit rot nach Farbkonzept**
*** wie Position 03.19
Zulage Metallanstrich Farbigkeit rot nach Farbkonzept
in Bereichen mit roten Fliesen
Farbton: rot, entsprechend NCS S3020-Y80R
Menge: 8,000 St

**03.22 Reparaturgrundierung Stahlzargen, vollflächig**
*** Bezugsbeschreibung
Reparaturgrundierung Stahlzargen, vollflächig
von Stahltürblättern in Form von Eck-, oder Umfassungszargen
bauseits werkseitig fverz. sowie tauchgrundiert

Ausführung als Haftgrundierung bzw. Primer in Abstimmung auf den Untergrund sowie den folgenden Anstrichaufbau,
sofern die vorhandene Grundierung nicht trag- bzw. anstrichfähig.
- Anstrichfläche Zargen in der Abwicklung bis 40 cm
- Türabmessungen BRM b/h = ca. 105 / 250 cm

Ausführung nur nach besonderer Anordnung des AG.
Menge: 2,000 Stck

**03.23 Reparaturgrundierung Stahltürblätter 1-flgl., vollflächig**
*** wie Position 03.22
Reparaturgrundierung Stahltürblätter 1-flgl., vollflächig
auf glatten Stahlblechtürblättern,
einschl. Türblattkanten
1-fach gefälzt mit Dünnfalz
Menge: 2,000 Stck

**03.24 Zus. Zargenanstriche, Umfassungszarge**
Zus. Zargenanstriche, Umfassungszarge
für alle vorbeschri. Anstriche auf Stahl- Umfassungszargen,
als zusätzlicher Anstrich im Farbton sowie in der Qualität des Schlussanstriches für erhöhte Farbdeckung,
Abmessung Umfassungszargen BRM b/h = 100 / 250 cm
Zargenbreite in der Abwicklung b > 30 < 45 cm
Menge: 2,000 Stck

*Hinweis: T R E P P E N G E L Ä N D E R*

**03.25 Ausbesserung bauseitige Grundierung Geländer, punktuell**
Ausbesserung bauseitige Grundierung Geländer, punktuell
Fluchttreppenhäuser in Mensa und Sporthalle
mit Acryl-Dispersionsprimer (Basis Acryldispersion), wasserverdünnbar, seidenmatt, pigmentiert,
außen und innen einsetzbar.

Systemkonform mit in Folgeposition beschriebenem Folgeanstrich gem. ZTV

Untergrund: Stahl mit bauseitiger Rostschutzgrundierung
Ausbesserung von punktuellen Kratzern, Fehlstellen
Menge: 40,000 m

**03.26 Anstrich Treppengeländer, geneigt/waagrecht - SH -blau**
*** Bezugsbeschreibung
Anstrich Treppengeländer, geneigt/waagrecht - SH Fluchttreppe
Anstrichaufbau gemäß Vorgaben in ZTV
Farbton: BLAU nach Bemusterung

Einbaubereich: Fluchtreppenhaus, Sporthalle
Konstruktion aus Flachstählen, bestehend aus:

- Obergurt: Flachstahl 50 x 10mm, an Pfosten geschweißt
- Pfosten / Geländerausfachung Flachstahl 50 x 6 mm, Einzellängen bis 1,37 m, vollflächig an L-Stahlwinkel geschweißt
- L- Stahlwinkel als Untergurt 60 x 240 x 10mm

Oberflächen bauseits mit Rostschutzgrundierung
Abrechnung nach Laufmeter Geländerkonstruktion

Untergrund: Stahl mit werkseitiger Rostschutzgrundierung
Menge: 21,000 m

**03.27 Anstrich Treppengeländer geneigt/waagrecht; Mensa -rot**
*** wie Position 03.26
Anstrich Treppengeländer geneigt/waagrecht; Mensa
Treppengeländer, geneigt/waagrecht
Anstrichaufbau gemäß Vorgaben in ZTV
Farbton: ROT nach Bemusterung

Einbaubereich: Fluchtreppenhaus, Mensa
Menge: 21,000 m

### Titel 04 Betonschutz, innen

**Ausführungsbeschreibung 1 Hydrophobierende Imprägnierung Stb. - Flächen**
*Hydrophobierende Imprägnierung Stb. - Flächen*
Hydrophobierende Imprägnierung SB-Wände
gemäß Angaben in ZTV
Wasserbasierte, farblose, hydrophobierende Imprägnierung von Sichtbetonoberflächen im Innenbereich

Untergrund: neuwertige, gereinigte Betonoberflächen, saugfähig in Sichtbetonqualität SB3
Bereich: UG - 2.OG
- Sichtbetonoberflächen von Wände
- Untersichten von Stb.- Fertigteil Treppenläufen
- Podeste Treppen
- Sporthalle Tribüne - Sitzstufen
- Sporthalle Kanzel

gemäß Darstellung der Bereiche in Übersichtsplänen

**04.01 Mensa/ SH Anstrich Sockelbereich, wasserabweisend**
Mensa/ SH Anstrich Sockelbereich, wasserabweisend
im Bereichen, mit Werkstein- Bodenbelag, diese werden ohne  Sockelbekleidungen ausgeführt.
Anstrich im Sockelbereich: für erhöhte Belastbarkeit, wasser- und schmutzabweisend.
Höhe 0,10 m
- Mensa  Speisesaal, Treppenhaus
- Sporthalle  Foyer, Treppenhaus, Windfang
Menge: 440,000 m

**04.02 Mensa/ SH Lasur Wand, h 2,50 m**
Mensa/ SH Lasur Wand, h 2,50 m
gemäß Vorgaben in ZTV
von OKFFB OG bis unter UK AHD Holz
Höhe 2,50 m
Wand OK gerade;
Mensa im OG Flur / Küche
Sporthalle im UG Umkleiden, Flure
Menge: 1050,000 m2

**04.03 Mensa Lasur Wand, h 3,00 bis 5,25 m**
Mensa Lasur Wand, h 3,00 bis 5,25 m
auf Wänden von Galerie; Sonst. Extern und Besprecher
- Höhe 4,20 m von OKFB OG bis bis UK Pfette
Sonst. Extern, Besprecher:
- Höhe von 3,00 bis 4,20 m von OKFB OG bis UK AHD Holz
Büro:
- Höhe 3,70 m von OKFB OG bis UK AHD Holz

Galerie Mensa, h 3,0 bis 5,25 m; von OKFB OG bis unter AHD,
- Höhe min 3,00 m; max 5,25 m
Menge: 260,000 m2

**04.04 Mensa Lasur Wand, h bis 7,95 m; Speisesaal**
Mensa Lasur Wand, h  bis 7,95 m; Speisesaal
von OKFB EG bis unter AHD,
- Wand Höhe 7,20 m; OK Wand gerade
- Teilbereich: ab 3,45 bis 7,20 m oberhalb der Fenster

OK Wand mit Neigung 12 ° im Bereich Treppe
Wand Höhe oberhalb Treppe:
- min 5,00 m an Austritt Treppe
- max 7,95 m an Antritt Treppe
Bereich unterhalb der Treppe
- von 0 bis 3,50 m unter Stb.-Treppenlauf
Menge: 106,000 m2

**04.05 Mensa Lasur Unterzug, Flur im OG**
Mensa Lasur Unterzug, Flur im OG
von UK Unterzug: 2,50 m über OKFB
bis unter UK AHD Holzelement
- Seite 1: h 1,65 m bis UK AHD
- Seite 2: h 0,90 m bis UK AHD
- Unterseite UZ B = 0,30 m
Ansatz für Mengenermittlung Lasur:
Abwicklung (1,65 + 0,30 + 0,90) * Breite 1,50 m
Menge: 5,000 m2

**04.06 Lasur Stb.- Stützen, rund / eckig**
Lasur Stb.- Stützen, rund / eckig
- Sporthalle: eckig 30 x 30 cm,
  2 Stück im UG  h 3,32 m
- 2 Stück im EG  h 3,40
- Mensa: rund, d 20 cm,
  2 Stück im EG  h 3,64 m

Untergrund glatt, Sichtbeton
Menge: 6,000 St

**04.07 SH Lasur Wände, h 2,80 bis 4,70 m**
SH Lasur Wände, h 2,80 bis 4,70 m
Höhen unterschiedlich

Bereiche: Sporthalle, Anstrichhöhe von OKFB bis UK AHD:
- Foyer UG; Höhe 3,32 m
- Foyer EG, Höhe 3,40 m
- Foyer OG, h 2,80 bis 4,68 m

von OKFB bis UK AHD-Holz, AHD im OG mit Neigung
oberhalb von Sockel aus Werkstein

von OKFB UG bis UK Rohdecke Stb.
- Geräteräume Höhe 3,46 bis 3,60 m
Menge: 900,000 m2

**04.08 SH Lasur Wand; Gymnastikräume OG, h 3,0 bis 5,81**
SH Lasur Wand; Gymnastikräume OG, h 3,0 bis 5,81
Wände bis UK AHD Holzelement,
- Höhe UK AHD min 3,00 max 5,81 m ab OKFB
- siehe Schnitt S - C-

Wände oberhalb Spiegel, bis UK AHD Holz
- ab h 2,25 m bis 5,81 m Gym West
- ab h 2,25 m bis 4,35 m Gym Ost
- siehe Schnitt S - B -
Menge: 300,000 m2

**04.09 SH Unterzüge, h 0,67 bis h 0,33 m, Gym-Räume**
SH Unterzüge, h 2,50 bis h 3,20 m, Gym-Räume
im Gymnastikräumen OG, ab 2,50 m oberhalb OKFB
Anstrich auf Stb.- Unterzüge horizontale und vertikale Flächen
- Gym West Höhe 0,67 m; Breite 0,30 m
- Gym Ost  Höhe 0,33 m; Breite 0,30 m
- siehe Schnitt S - B -
Menge: 20,000 m2

**04.10 SH Lasur Decken; UK 3,60 m ü.OKFB; Geräteräume**
SH Lasur Decken; UK 3,60 m ü.OKFB; Geräteräume
an Stahlbeton - Rohdecken.
Höhe über OKFB 3,46 bis 3,60 m; im Mittel 3,20 m

Bereiche: Sporthalle, UG in Geräteräumen
- in den EP ist die Gerüststellung /Rollgerüst einzukalkulieren
Menge: 232,000 m2

**04.11 SH Lasur Foyer -Treppenläufe, Untersichten**
SH Lasur Foyer -Treppenläufe, Untersichten
Untersichten der Treppenläufe, einläufige Treppen
mit Zwischenpodesten, A

Abmessungen Breite jeweils 2,00 m

Lauf 1:
- OKFB bis UK Podest im UG  h 2,14 m
- OKFB bis UK Lauf im UG  h 0 bis 4,10 m

Lauf 2 - über Lauf 1:
- Höhe über Stufen und Podest  h 3,84 m

gemäß DT_TR_63010; DT_TR_011

in den EP ist einzukalkulieren:
Erschwernis für Anstrich bei geringer Raumhöhe unter Podest
Menge: 40,000 m2

**04.12 SH Lasur Kanzel**
SH Lasur Kanzel
Unterseite Kanzel bxl = 4,45 x2,90 m
Treppenkörper Höhe bis 4,10 ü.OKFB

siehe Pläne DT_TR_6350´1 bis 63505
Menge: 35,000 m2

*Hinweis: Bereich Flucht -Treppenhäuser*
Es sind in den nachfolgenden Positionen jeweils alle zu beschichtenden Flächen in den Treppenhäusern beschrieben, Wände und Untersichten

**04.13 Mensa Lasur TRH Wände / Untersichten, h max 6,20**
Mensa Lasur TRH Wände / Untersichten, h max 6,20
Wände im Fluchttreppenhaus:
im Bereich Haupt-und Zwischenpodeste und oberhalb von Treppenläufen. Bauseits sind vom Schlosser montierte Stahltreppengeländer vorhanden.

Höhen von OKFB bis UK Hauptpodest
- im UG  h 4,14 m
- im EG  h 3,84 m
- im OG  h 3,20 bis 4,05 m bis UK Dach

Höhen von OKFB bis UK Nebenpodest
- UG h 1,90 m; Zwischenpodest h 3,96 m
- Zwischenpodest h 5,02 m bis UK Dach

oberhalb von Treppenläufen; Wandhöhe bis 6,20 m;
- 4 Treppenläufe, Stufenbelag und Sockelfliesen bauseits: Werkstein

Deckenuntersichten:
im Bereich Haupt-und Zwischenpodeste und Untersichten der Treppenläufe.

Höhen von OKFB bis UK Decke UG bzw. Hauptpodest
- im UG h 4,14 m; im EG h 3,84 m

Höhen von OKFB bis UK Nebenpodest
- UG h 1,90 m; Zwischenpodest h 3,96 m

4 Stück Treppenläufe, Abmessungen
- Breite jeweils 1,48

gemäß DT_TR_64101
Menge: 510,000 m2

**04.14 SH Lasur TRH Wände / Untersichten, h max 7,80**
SH Lasur TRH Wände / Untersichten, h max 7,80
Wänden im Fluchttreppenhaus, im Bereich Haupt -und Zwischenpodeste, und oberhalb von Treppenläufen.
Bauseits sind vom Schlosser montierte Stahltreppengeländer vorhanden.

Höhen von OKFFB bis UK Hauptpodest
- im UG h 4,12 m; im EG h 3,79 m
- im OG  h 6,50 bis 7,87 m bis UK Stb.- Dach

Höhen von OKFFB bis UK Nebenpodest
- OKFB UG bis UK Podest über UG  h 1,90 m
- UG bis UK Podest über EG  h 3,96 m
- OK Zwipo EG bis bis UK Dach  h 6,70 m

oberhalb von Treppenläufen Wand - Höhe bis 7,87 m;
- 4 Treppenläufe, Stufenbelag und Sockelfliesen bauseits: Werkstein

Deckenuntersichten im Fluchttreppenhaus:
im Bereich Haupt-und Zwischenpodeste und Untersichten der Treppenläufe.

Höhen von OKFFB bis UK Stb.-Decke bzw. Stb.-Dach
- im UG  h 4,14 m von OKFFB bis UK Decke UG
- im EG  h 3,84 m von OKFFB bis UK Hauppodest
- im OG  h 6,50 bis 7,87 m Dachuntersicht

Höhen von OKFFB bis UK Nebenpodest
- UG  h 1,90 m; Zwischenpodest h 3,96 m
- Zwischenpodest h 6,70 bis 7,00 m bis Dachuntersicht

4 Stück Treppenläufe, Abmessungen
- Breite jeweils 1,43

gemäß DT_TR_63101
Menge: 610,000 m2

**04.15 SH / Mensa Lasur Treppen-Podestwangen**
SH / Mensa Lasur Treppen-Podestwangen
Lasur auf Wangen der Stb. Treppenläufe und Podeste,
Höhe jeweils 0,20 m
Menge: 40,000 m

*Hinweis: Oberflächen Tribüne Treppen und Sitzstufen*

**04.16 Reinigen und Egalisieren, Untergrund Stahlbeton - Tribüne**
Untergrund aus Stahlbeton von Sinter- und minderfesten Schichten sowie haftungsfeindlichen Substanzen restlos befreien.
Vorbereitungsarbeit für die unter Titel 05 beschriebenen  Oberflächenfestigung Sichtbeton im Bereich der Tribüne.
Die Oberfläche muss eben, feingriffig, fest, trocken fett- und ölfrei von losen und absandenden Teilen sein.
Nicht ausreichend tragfähige Schichten, Sinterschichten und Verschmutzungen müssen mechanisch entfernt werden.
Die Art der mechanischen Egalisierung nach Herstellerangaben des Beschichtungssystems, inkl. Kugelstrahlen/Fräsen und Strahlen/Schleifen.

auf horizontalen und vertikalen Flächen der Tribünen-Stufen in Sporthalle
Menge: 300,000 m2

**04.17 Stufenvorderkantenmarkierung Sichtbeton, incl. Abkleben**
Stufenvorderkantenmarkierung Sichtbeton, incl. Abkleben
jeweils an Stufenvorderkante der An- und Austrittsstufen

mit Steinöl, mit Farbtonvertiefender und -abdunkelnder Wirkung, zu erzielender Leuchtdichtekontrast k>0,4
- Streifenbreite in der Aufsicht (Trittstufe) 5 cm,
- Streifenhöhe in der Ansicht (OK Setzstufe) 2 cm.

Der Übergang zwischen der durch das Steinöl erstellte Stufenvorderkantenmarkierung und dem unbehandelten Sichtbeton muss sich sauber, scharf und geradlinig abzeichen.
Vereinzelte Verläufe zwischen dem behandelten und unbehandelte Bereich sind nicht gestattet und stellen einen Mangel dar.

Mengenansatz- Abmessungen:
- 4 x Treppenaufgang, je 10 Stg. ; B = 1,30 m
- 2 x Treppenaufgang, je 10 Stg. ; B = 1,50 m

Abrechnung nach Metern Stufenvorderkantenmarkierung

In den EP einzurechnen sind:
Abklebearbeiten mit geeignetem Klebeband und restloses Entfernen der Abklebung nach den Arbeiten.
Menge: 82,000 m

**04.18 Oberflächenfestigung Sichtbeton- Probefläche**
Oberflächenfestigung Sichtbeton- Probefläche
zur Ermittlung des tatsächlich erforderlichen Verbrauchs
in Absprache mit BÜ.
Der Verbrauch ist zu dokumentieren und der BÜ zur Freigabe vorzulegen.
Verarbeitung gemäß Herstellervorgabe.
Menge: 20,000 m2

**04.19 Oberflächenfestigung Sichtbeton Tribüne**
Oberflächenfestigung Sichtbeton Tribüne
Auftrag von Verdichtungsmittel für frischen Beton,
zur Oberflächenfestigung, und Schutz vor Verschmutzung
auf Basis einer Alkalischen Silicatlösung
- pH-Wert Ca. 11,4
- Farblos
- Erhöhung der Abriebfestigkeit
- Erhöhung Druckfestigkeit
- Reduzierung von Wasser- und Schadsalzaufnahme

Verbrauch abhängig von Porosität des Untergrundes:
für den EP ist ein Verbrauch von 0,20 kg/m² anzunehmen.

Mengenansatz- Abmessungen:
6 x Bereich Treppenaufgang mit 10 Stg. 19/40 cm
- Antritt 82 cm; Austritt 40 cm

3 x Bereich Sitzstufen mit 5 Stg. 38/40
- Antritt 82 cm; Bank 38/ 40 /38cm

auf allen horizontalen und vertikalen Flächen
Untergrund: Sichtbeton SB 3 Ortbeton geschliffen
Menge: 300,000 m2

**04.20 Oberflächenfestigung Mehrpreis Verbrauch > 0,20 kg/m²**
Oberflächenfestigung Mehrpreis Verbrauch > 0,20 kg/m²
Abrechnung / Vergütung erfolgt nur nach Absprache mit BÜ und schriftlicher Freigabe!
Menge: 300,000 m2

### Titel 05 Betonschutz, außen

**05.01 Hydrophobierung Betonflächen, außen**
Erstbeschichtung, hydrophobierung der Sichtbetonwände
gemäß Vorgaben in ZTV

Untergrund: neuwertige, gereinigte Betonoberflächen, saugfähig in Sichtbetonqualität SB3, im Außenbereich

Wände im Bereich Tiefhof / Rampe / Außentreppe
- TG Einfahrt  h 4,50 m ü OKFB
- Stützwand neben Treppe  h 4,50 m ü.OKFB
- Stützwand unter Treppe  h 4,50 m ü.OKFB
- Stützwand Rampe  h von 3,00 bis 4,30 m ü.OKFB
  - Seite 1 Auffahrt - Untergrund schräg
  - Seite 2 oberhalb der Stufen der Außentreppe
  - Seite 3 auf Oberseite der Wand b 35 cm
- Begrenzungswände vor Auffahrt  h von 1,30 bis 3,00 m
  - Seite 1 und 2, Untergrund schräg
  - auf Oberseite der Wand b 15 cm
Menge: 500,000 m²

**05.02 Antigraffitischutz Betonflächen, außen**
Erstbeschichtung, zum Schutz gegenüber Graffiti und ähnlichen Verschmutzungen durch Graffiti-Prophylaxe.
Aufbringen einer farblosen Anti-Graffiti-Beschichtung auf gereinigtem und mit vorbeschriebener Hydrophobierung beschichteten Untergrund.

Anforderungen und Eigenschaften gemäß Vorgaben in ZTV
Menge: 500,000 m²

**05.03 Musterfläche Hydrophobierung mit Antigraffitischutz**
Musterfläche der beiden vorbeschriebenen Beschichtungen auf Sichtbetonoberflächen im Außenraum, an einem untergeordneten Bereich vor Ort in Absprache mit der Bauleitung anbringen.
Hydrophobierung und Antigraffitischutz
Menge: 1,000 m²

### Titel 06 Bodenbeschichtungen

*Hinweis: Hinweis*
Die nachfolgenden Bodenbeschichtungsarbeiten sind in Teilbereichen gemäß Übersichtsplänen auszuführen.

Untergrund Bauseits: Zementestrich, maschinell geglättet, geeignet für Anstrich / Beschichtung.

Bereiche im UG:
- Mensa: Archiv 1 und 2
- Sporthalle: Wart/ Lager; Lager; Flure S.-1.V10 und S.-1.V11

*Hinweis: Vorbereitende Arbeiten*
Die vorbereitenden Arbeiten gelten für die gesamten Bodenbeschichtungsmaßnahmen. Diese sind gemäß Herstellerangaben auf das verwendete Beschichtungssystem abzustimmen.

Untergrund: Zementestrich und Stahlbeton

**06.01 Untergrundreinigung, Grobverschmutzung Böden**
Untergrundreinigung, Grobverschmutzung Estrich in Teilflächen von grober Verschmutzung aus dem allgemeinen Baubetrieb,
z. B. in Form von Gips-, Mörtel- und Putzresten.
Anhaftende Teile sind abzustoßen, Untergrund mit Feinbesen abkehren, anfallender Schutt wird Eigentum des AN und ist selbstständig abzutransportieren und zu entsorgen, inkl. Deponie

Ausführung und Abrechnung erfolgt nur nach Abstimmung mit der BÜ.
Menge: 20,000 m²

**06.02 Untergrundreinigung, Staubsauger**
Untergrundreinigung, Staubsauger, voll- und teilflächig
auch im Bereich von Fugen, Bodenvertiefungen etc. Reinigen von Staub sowie feinkörnigem Schmutz aus dem allgemeinen Baubetrieb mit geeignetem handgeführtem Industriesauger Klasse M.

Ausführung nur nach ausdrücklicher Anweisung des AG bzw. BÜ, sofern Untergründe nicht mit Feinbesen kehrbar.

Anfallender Schutt wird Eigentum des AN und ist selbstständig abzutransportieren und zu entsorgen, inkl. Deponie.

Abrechnung nach gemeinsamen Aufmaß von BÜ und AN vor Ausführung.
Menge: 370,000 m²

**06.03 Untergrundvorbereitung flächig, Kugelstrahlen - für 2K Epoxi Besch.**
Vorbereiten der Beton- und Zementestrichflächen durch Kugelstrahlen in einem Arbeitsgang;
Absaugen mit Industriestaubsauger.
Randbearbeitung in Bereichen, die vom Kugelstrahlgerät nicht erreicht werden, sind in den EP mit einzukalkulieren.

Die Abreißfestigkeit muss im Mittel 1,5 N/mm² betragen, der kleinste Einzelwert darf 1,0 N/mm² nicht unterschreiten.

Das abgetragene Material wird Eigentum des AN und ist umweltgerecht zu entsorgen, inkl. Deponie.

Vorbereitungsarbeit für die nachfolgend beschriebenen Bodenbeschichtungsarbeiten.
Menge: 370,000 m²

**06.04 Untergrundvorbereitung flächig, Schleifen**
Vorbereiten der Beton- und Zementestrichflächen durch Schleifen mit Diamantschleifteller, sodass dieser tragfähig ist. Lunker und Poren sind zu öffnen. Anschließendes Absaugen mit Industriestaubsauger.

Die Abreißfestigkeit muss im Mittel 1,5 N/mm² betragen, der kleinste Einzelwert darf 1,0 N/mm² nicht unterschreiten.

Das abgetragene Material wird Eigentum des AN und ist umweltgerecht zu entsorgen, inkl. Deponie.

Vorbereitungsarbeit für die nachfolgend beschriebenen Bodenbeschichtungsarbeiten.
Menge: 150,000 m²

**06.05 Randdämmstreifen zurückschneiden**
Bauseitigen Randdämmstreifen von schwimmenden Estrichbelägen auf OK Bodenbelag bzw. OK Estrich zurückschneiden und fachgerecht entsorgen.

Bereiche im UG:
- Mensa Archiv 1 und 2
- Sporthalle: Wart/ Lager; Lager;
  Flur S.-1.V10 und S.-1.V11
Menge: 190,000 m

**06.06 Rissverfüllung**
Rissverfüllung in Beton- und Estrichflächen, trockene, oberflächennahe horizontale Risse, einschl. Vorbehandlung.

Evtl. vorhandenen lockeren und mürben Beton/Estrich im Bereich der Rissflanken entfernen. Aufweiten des Risses mit Trennscheibe um Platz für das Tränkungsharz zu schaffen. Anschließendes Säubern der Risse durch Absaugen mit Industriestaubsauger oder Ausblasen mit ölfreier Druckluft.

Schließen der Risse bis zur Sättigung mittels Ausgießen mit einem niedrigviskosen Epoxidharz als Injektionsharz.

Rissbereich nach dem Tränken oberflächenbündig verspachteln mit einem Epoxidharz-Spachtel, mit feuergetrocknetem Quarzsand und Stellmittel.

Ausführung nur nach vorheriger Absprache mit der BÜ.
Menge: 10,000 m

**06.07 Schließen von Fehlstellen - Mengen-Absprache mit BÜ**
Fehlstellen, Löcher oder Ausbrüche systemkonform egalisieren, oberflächenbündig mit geeignetem Füllmörtel aufzufüllen, einschließlich Vorbehandlung, für nachfolgende Bodenbeschichtungsarbeiten.

Vor Ausführungsbeginn sind die Flächen mit der BÜ aufzumessen.
Menge: 30,000 m²

*Hinweis: Bodenbeschichtungen 2K-Epoxidharz*
Die beschriebene Grundierung und Egalisierungen gelten für alle nachfolgend beschriebenen 2K-Epoxidharz Bodenbeschichtungen,

Ausführung systemkonform gemäß Bodenbeschichtungssystem und Angabe Hersteller.

**06.08 Egalisierung, Ausgleichsschicht, 1 bis 3 mm**
*** Bezugsbeschreibung
Ausgleichsschicht, vollflächig zur Egalisierung des Untergrundes auftragen und herstellen eines poren- und lunkerfreien, ebenen Untergrundes, systemkonform für nachfolgend beschriebene Bodenbeschichtungssysteme.

Rauhtiefe 1 bis 3 mm
Menge: 100,000 m²

**06.09 Egalisierung, Ausgleichsschicht, > 3 bis 5,0 mm**
*** wie Position 06.08
Rauhtiefe > 3 bis 5,0 mm

Vor Ausführungsbeginn sind die Flächen mit der BÜ aufzumessen.
Menge: 30,000 m²

**06.10 Grundierung, 2K-Epoxidharz**
Grundierung, systemkonform für nachfolgend beschriebene Bodenbeschichtungssysteme,
farbloses, niedrigviskoses, 2- komponentiges Epoxidharzbindemittel gemäß Herstellervorgaben auf vorbereiteten Untergrund auftragen, ggf. einschließlich Abstreuen mit Quarzsand.

Untergrund: Zementestrich, maschinell geglättet, geeignet für Anstrich / Beschichtung.

Bereiche im UG:
- Mensa Archiv 1, 2  170 m2
- Sporthalle:  200 m2
  Wart/ Lager; Lager;
  Flur S.-1.V10 und S.-1.V11
Menge: 370,000 m²

**06.11 Beschichtung, 2K-Epoxidharz, d 8-10 mm**
Beschichtung, 2K-Epoxidharz, d 8-10 mm
2-komponentige Epoxidharzbeschichtung, mechanisch und chemisch beständig, Deckbeschichung als Systemprodukt mit vorbeschriebener Grundierung und Egalisierung, physiolgisch unbedenklich, abriebfest und geeignet für den Einsatz als Bodenbeschichtung bei mittlerer mechanischer Belastung in Innenräumen,
als Dünnbeschichtung gemäß Herstellervorgabe aufbringen.

Zahl der Arbeitsgänge: 2
Schichtdicke Deckbeschichtung (Nutzschicht): ca. 0,8 -1,0 mm

Ruchtschhemmklasse R9

Farbton nach Wahl des AG, gem. Hersteller-Farbkollektion
Einbaubereich: UG
Menge: 370,000 m²

**06.12 Dauerelastische Randfuge an aufgeh. Bauteilen**
Dauerelastische Randfuge an aufgeh. Bauteilen
Randanschluss für beschriebene Bodenbeschichtungen
Material auf PU-Basis, auf Systemkonformität  ist zu achten.
Untergrund Zementestrich, Stahlbeton

Das Abschneiden des Randdämmstreifen ist in gesonderter Position erfasst.
Menge: 190,000 m

**06.13 Anarbeiten an BDD / -einbauten, punktförmig**
Beschichtung im gleichen Aufbau an punktförmige (eckige und runde) Bodendurchdringen und -einbauten anarbeiten, einschl. Sockel- und/bzw. Fugenausbildung.

Abrechnung nach Stück
Menge: 20,000 St

**06.14 Anarbeiten an BDD / -einbauten, linienförmig**
Beschichtung im gleichen Aufbau an linienförmige (eckige und runde) Bodeneinbauten anarbeiten, einschl. Sockel und/bzw. Fugenausbildung. Anarbeiten beispielsweise an Schachtabdeckungen etc.

Position unabhängig von Art der Beschichtung.

Abrechnung nach m
Menge: 20,000 m

### Titel 07 Dämmung an Wänden

*Hinweis: Hinweis: Schnittstelle mit LV Rohbau*
Die Dämmung an Wänden wurde zum Teil beim LV Rohbau mit ausgeschrieben.
BÜ: Kommunikation zur Schnittstelle ist erforderlich!

**07.01 Holzwolle-Mehrschichtplatte mit Steinwollekern, D 150mm**
Holzwolle-Mehrschichtplatte mit Steinwollekern D 150mm,
2-schichtig, weißzementgebunden, nach DIN EN 13168,
Anwendungsgebiet WI nach DIN 4108-10,
mit geraden Kanten, Verlegung im wilden Verband,
mechanische Befestigung mit 2 Betonschrauben,

Gesamtdicke der Mehrschichtplatte D 150mm,
davon Dämmung 140 mm / Deckschicht 10 mm
nicht brennbar, WLG < 040
Untergrund: Stahlbetonwand

oberhalb der Treppenläufe und Podest, von zwei Treppenaufgängen im Bereich Umkleiden, jeweils mit
- Lauf 1: 11 Stg. 16/30; Länge 4,15 m
- Lauf 2: 16 Stg. 16/30; Länge 4,85 m
- Zwischenpodest

in den EP ist einzukalkulieren:
passgenauer Zuschnitt  an Stufenkanten vertikal+horizontal

Farbe der Oberfläche gem. Abstimmung BÜ

Ausführung gem. Detail DT 63401
Menge: 250,000 m²

**07.02 Dämmung 110 m; Fugen Stb.-FT Treppenläufen/ Außenwand**
Dämmung 110 m; Fugen Stb.-FT Treppenläufen/ Außenwand
Steinwolle, d 11 cm,Höhe bis 330 mm
mit Zuschnitt passgenau an Stufenkanten vertikal+horizontal

Lauf 1: 11 Stg. 16/30; Länge 4,15 m
Lauf 2: 16 Stg. 16/30; Länge 4,85 m
Abrechnung nach Länge der Treppenlauf an Unterseite
Menge: 36,000 m

**07.03 Schnittkanten Abdeckung Faserzementplatte, 8 mm**
Schnittkanten Abdeckung Faserzementplatte 8 mm
auf oberem Rand von Holzwolle-Mehrschichtplatte
Breite 160 mm, Kanten gefast  2 mm,
einschließlich geeigneter Befestigung an Untergrund Stb.-Wand
mit L-Winkel aus Stahl, a  50 cm
Menge: 35,000 m

### Titel 08 Dämmung an Decken - Schnittstelle zu LV Rohbau kommunizieren!

*Hinweis: Hinweis: Schnittstelle mit LV Rohbau*
Die Dämmung an der Decke mit Holzwolle-Mehrschichtplatte wurde beim LV Rohbau mit ausgeschrieben.
BÜ: Kommunikation zur Schnittstelle ist erforderlich!

**08.01 Holzwolle-Mehrschichtplatte mit Steinwollekern, D 100mm - aus LV Rohbau**
Holzwolle-Mehrschichtplatte mit Steinwollekern D 100mm,
2-schichtig, weißzementgebunden, nach DIN EN 13168,
Anwendungsgebiet DI nach DIN 4108-10,
mit geraden Kanten, Verlegung im wilden Verband,
mechanische Befestigung mit 2 Betonschrauben,
inkl. Abdeckstreifen auf Gehrung mit Anschlussplatte oder Formteil als Randverwahrung entlang der Ansichtskante des Abschlusses.

Gesamtdicke der Mehrschichtplatte D 100 mm,
davon Dämmung 90 mm / Deckschicht 10 mm
nicht brennbar, WLG < 040
Untergrund: Stahlbetondecke

Farbe der Oberfläche gem. Abstimmung BÜ

Ausführung gem. Detail DT 63401
Menge: 25,000 m²

**08.02 Voranstrich Schaumglas Dämmung, Bitumenemulsion**
Voranstrich Schaumglas Dämmung, Bitumenemulsion
mit lösungsmittelfreier Bitumenemulsion
Grundierung zur Vorbereitung von Untergründen für das Aufkleben von Schaumglas Dämmung mit bitumenbasiertem Klebstoff.
Menge: 30,000 m²

**08.03 Dämmung 160 m; Schaumglas, Unterseite Stb.-Treppe/ Podest**
Dämmung 160 m; Schaumglas, Unterseite Stb.-Treppe/ Podest
WLG 038, Dampdicht
Befestigung an Untergrund geklebt/ gedübelt, gemäß Zulassung
Aufkleben der Schaumglas Dämmung mit bitumenbasiertem Klebstoff.
zwei Treppenaufgänge Umkleidetrakt UG Ost,
mit jeweils
- Lauf 1: B x L = 1,50 x 4,15 m
- Podest B x L =  1,80 x 0,85 m
- Lauf 2: B x L = 1,50 x 4,85 m

Ausführung gem. Detail DT 63401 und 63402
Menge: 30,000 m²

**08.04 Abdichtung mit Folienschlaufe, Unterseite Stb.-Treppenlauf**
Abdichtung mit Folienstreifen an Unterseite Stb.-Treppenlauf
vor Anbringen der Schaumglas Dämmung an Stb.-Untergrund zur Herstellung dampdichten Anschluß im Bereich Fugen:
- Folienstreifen mit Bewegungsschlaufe verlegen
- Folienstreifen Abwicklung ca. 300 - 400 mm
an Stb.- Untergrund geklebt, gemäß Zulassung

zwei Treppenaufgänge Umkleidetrakt UG Ost,
mit jeweils
- Lauf 1: B x L = 1,50 x 4,15 m
- Lauf 2: B x L = 1,50 x 4,85 m

Ausführung gem. Detail DT 63402
Menge: 36,000 m

### Titel 09 Markierung in TG Stellflächen - in Klärung

**09.01 Sperrflächenmarkierungen auf Beton-Pflasterbelag**
*** Bezugsbeschreibung
Sperrflächenmarkierungen auf Beton-Pflasterbelag
für freizuhaltende Flächen, in mehreren Teilflächen,
in unterschiedlichen Formen und Flächengrößen
Einzelflächengröße F > 2 < 10 m2
mit Begrenzungslinien und diagonaler Strichschraffur,
Ausführung gem. StVO, Zeichen-Nr. 298

nach Abstimmung mit Architekten
auf vorh. Beton-Pflasterbelag aus Beton-Verbundsteinen

Markierungen mittels hoch abriebfester, öl- und tausalzbeständiger Markierungsfarbe aus 2-komponentiger Kaltplastik
nach DIN EN 1436
Farbton: weiß
Schichtdicke s > 2,0 mm
Strichbreite b = ca. 10 - 12 cm
Auftrag in Schablonentechnik

einschl.Untergrundreinigungen gem. Angaben des Markierungssystemherstellers,
Vormarkierungen sowie sonstigen Nebenleistungen.
Menge: 50,000 m2

**09.02 Markierungen Fahrtrichtungspfeile**
*** wie Position 09.01
Markierungen Fahrtrichtungspfeile
Fahrbahnmarkierung - VZ 297
Menge: 20,000 St

**09.03 Behindertenstellplätze Rollstuhl - Zeichen**
*** wie Position 09.01
Menge: 6,000 St

### Titel 10 Stundenlohnarbeiten und Dokumentation

**10.01 Dokumentation Malerarbeiten**
*** Pauschalposition
Vom AN ist zum Projektabschluss eine vollständige und aktuelle Dokumentation für die Leistung der Rohbauarbeiten zu übergeben.

1-fach (in Aktenordnern, sortiert) sowie 1-fach digital (Dateiformate pdf, doc, xls, dwg, dxf) dem AG zu übergeben.
Dabei ist aus Gründen der Einheitlichkeit die nachfolgend vorgegebene Gliederung mittels Registereinlagen auch dann einzuhalten, wenn Teile oder Anlagen nicht Gegenstand des Leistungsverzeichnisses sind. Die entsprechenden Register sind in dem Falle freizulassen.

Die Dokumentation hat folgendes zu beinhalten:

1) Inhaltsverzeichnis
 - mit Darstellung und Kennzeichnung aller Dokumente
 - mit Ortsbezug (Bauteil, Ebene, Einbauort)
2) Ausführungsbeschreibung
 - Bezug auf LV -Position; Leistung
3) Technische Unterlagen, wie z.B.:
 - Technische Datenblätter
 - Prüfatteste, bauaufsichtliche Zulassungen,
  Gütezeichen, Zertifikate, Zeugnisse, Bescheinigungen
  und Protokolle
 - EG-Konformitätserklärung
 - Gewährleistungsbescheinigungen / Garantieerklärungen
 - Entsorgungsnachweise, Begleitscheine
 - Fachunternehmererklärung
4) Nachweise zu TÜV, VDS, SV-/SK-Prüfungen und
 behördlichen Genehmigungen
5) Nachweise zu Inbetriebnahme, Abnahme,
 Übernahme, wie z.B:
 - Abnahmeprotokolle
 - Einweisungsprotokolle, z.B. bei techn. Anlagen
6)  Aufstellung aller beteiligten Hersteller, Lieferanten und
  Nachunternehmer

7) - entfällt für Maler

8) - entfällt für Maler

Die Unterlagen sind spätestens 2 Wochen vor Einreichung der Schlussrechnung dem AG zu übergeben.
Menge: 1,000 psch

*Hinweis: Hinweis:*
Stundenlohnarbeiten sind vorab bei der Bauleitung anzukündigen bzw. nur mit vorheriger Zustimmung der Bauleitung auszuführen. Stundenlohnzettel sind innerhalb von 6 Werktagen nach Vollendung vorzulegen. Nachträglich vorgelegte Stundenlohnzettel werden nicht anerkannt.

Es werden nur auf der Baustelle geleistete Stunden anerkannt.

Die vom Auftragnehmer oder seinem Bevollmächtigten unterzeichneten Stundenlohnzettel müssen für jeden Kalendertag getrennt ausgestellt werden.

Abrechnung:

Die im Leistungsverzeichnis vorgesehenen Stundenlohnarbeiten (Löhne) sind im wesentlichen für die nicht genau zu erfassenden und wegen verschiedener Erschwernisse nicht kalkulierbaren Arbeiten, sowie für verschiedene Provisorien und Anpassarbeiten vorgesehen.

Alle auf Nachweis auszuführenden Arbeiten bis zur Gesamt- Fertigstellung werden nach diesen Preisen abgerechnet.

Durch den Unternehmerzuschlag sind sämtliche bei der Ausführung von Stundenlohnarbeiten entstehenden Einzel- und Gemeinkosten, anteilige Baustellengehaltskosten, Ausfallstunden, sowie Wagnis und Gewinn abgegolten. Ebenfalls enthalten sind die Kosten für Werkzeug und Kleingeräte bis zu einem Anschaffungswert von 3000 EUR (Netto).

In den Lohnnebenkosten sind alle Nebenkosten, wie Aus- lösungen, Wegegelder, Unterkunfts- und Übernachtungsgelder, Kosten der Familienheimfahrten, Beförderungskosten und Wegezeitentschädigungen der auf der Baustelle beschäftigten Arbeitnehmer enthalten.

Die im Leistungsverzeichnis vorgesehenen Massen sind geschätzt. Auf einen Verbrauch hat der Unternehmer keinen Anspruch.

**10.02 Stundensatz Meister /-in**
Arbeiten, welche nicht in den Positionen erfasst sind
und gegen Nachweis zur Ausführung kommen:
Meister /-in
Menge: 20,000 h

**10.03 Stundensatz Facharbeiter /-in**
Arbeiten, welche nicht in den Positionen erfasst sind und gegen Nachweis zur Ausführung kommen:
Facharbeiter /-in
Menge: 50,000 h

**10.04 Stundensatz Helfer /-in**
Arbeiten, welche nicht in den Positionen erfasst sind und gegen Nachweis zur Ausführung kommen:
Helfer /-in
Menge: 50,000 h
